# Landratsamt Kronachâ_¢Sanierung+Umbau Hauptgebäude-BA III
Angebotsaufforderung (GAEB 90, DA83)
Währung: EUR

## Zusätzlicher Text
Allgemeine Regelungen für Bauarbeiten nach VOB Teil C:

Bauherr und Bauort: Landkreis Kronach
vertreten durch den Landrat Klaus Löffler
Güterstraße 18
96317 Kronach
Tel.: 09261 / 678-0
Fax: 09261 / 678-211
poststelle@lra-kc.bayern.de

Baumaßnahme: Landratsamt Kronach
Sanierung und Umbau Hauptgebäude
Bauabschnitt III

0.1 Angaben zur Baustelle:

0.1.1 Lage der Baustelle:
Baugrundstück:
Straße: Güterstraße 18
Gemeinde: Stadt Kronach
Gemarkung: Kronach
Flurstück: 702
Das Gebäude befindet sich auf dem Eckgrundstück Güterstraße/Bienenstraße
 im westlichen Stadt-randbereich von Kronach. Umliegend befindet sich im
 westlichen Bereich ein Parkplatz, östlich und südlich eine Mischnutzung
 aus Wohnen und Gewerbe, nördlich grenzt das Grundstück an das Oblatenkl
oster an.
Durch die beengte Grundstückssituation sowie den Höhenversatz zur Güters
traße ist nur bedingt eine Zufahrt auf das Baugrundstück möglich, ebenso
 gibt es nur bedingt Parkmöglichkeiten auf dem Grundstück - siehe Bauste
llenplan. Die anliegenden Straßen werden durch Anlieger- und Lieferverke
hr genutzt.

0.1.2 Besondere betriebliche Bedingungen:
Ein wesentlicher Bestandteil der Baudurchführung ist die Tatsache, dass
es sich um ein öffentliches, in ständiger Nutzung befindliches Verwaltun
gsgebäude handelt. Während der Bauausführung darf der laufende Verwaltun
gsbetrieb nicht beeinträchtigt werden.

0.1.3 Art und Lage der baulichen Anlage:
Das in zwei Baukörper gegliederte Verwaltungsgebäude wurde im Jahre 1969
 in Mischbauweise aus Stahlbeton- und Mauerwerkselementen mit Flachdäche
rn errichtet. Der Hauptbaukörper wurde 6- geschossig, der niedrige Teil
3-geschossig ausgeführt. Die äußeren Abmessungen betragen ca. 15 m in Os
t-West-Richtung und ca. 68 m in Nord-Süd-Richtung. Die Grundfläche beträ
gt ca. 930 qm, die Höhe über Gelände ca. 20 m. Der öffentliche Zugang er
folgt von der Güterstraße aus. Auf der östlichen Seite ist partiell ein
2-geschossiges aufgeständertes Gebäude als Übergang zum ehemaligen Bezir
ksamt angebaut. Auf der Ostseite befindet sich der Personalzugang und am
 Nordgiebel ein Nebenzugang zum Gesundheitsamt. Das gesamte Gebäude wird
 in die Gebäudeklasse 5 eingeordnet und als Sonderbau klassifiziert.

0.1.4 Verkehrsverhältnisse auf der Baustelle:
Das beengte Grundstück kann im Zuge der Baumaßnahme nicht befahren werde
n. Lediglich von der Südseite, der Bienenstraße aus, kann das schmale, r
ückseitige Grundstück nur mit PKW`s (Durchfahrtsbreite ca. 2,75 m) unter
 dem Anbau hindurch befahren werden (Hmaxca. 2,50 m). Alle Zugänge und R
ettungswege sind ständig freizuhalten.

0.1.5 Für Verkehr freizuhaltende Flächen:
Die Zufahrt unterhalb des Überbaus zu den Parkplätzen auf der Nordseite
und den Sanitärcontainern ist freizuhalten, ferner die Flächen vor den G
aragen.

0.1.6 Art und Lage von Transporteinrichtungen und â_"wegen:
Im Inneren des Gebäudes sind aufgrund der ständigen Nutzung nur sehr ein
geschränkte Zugangsmöglichkeiten vorhanden. Die bestehenden Personenaufz
üge sind nicht zum Materialtransport vorgesehen. Arbeits- und Raumgerüst
e im Inneren und Äußeren des Gebäudes  sind nicht vorhanden und bei Beda
rf vom Bieter für die Ausführung der eigenen Leistung zu erstellen und ü
ber die benötigte Bauzeit vorzuhalten. Der Transport von Materialien und
 Bauteilen innerhalb der Baustelle und an die Arbeitsstelle erfolgt durc
h den AN mit Hilfsmitteln seiner Wahl. Die Kosten für die aus Sicht des
Bieters erforderlichen Schutz- und Hilfsrüstungen sowie für den Bauablau
f notwendigen ergänzenden Gerüststellungen sind in den EP einzukalkulier
en.

0.1.7 Überlassung von Anschlüssen für Wasser, Energie und Abwasser:
Im Baufeld werden im Auftrag des AG Anschlüsse für Baustrom, Bauwasser u
nd Abwasser hergerichtet und für die Bauzeit vorgehalten. Die Kostenbete
iligung für Baustrom und Bauwasser wird im Rahmen der zusätzlichen beson
deren Vertragsbedingungen geregelt, siehe Nr. 10.1 ff weitere besondere
Vertragsbedingungen.

0.1.8 Überlassung von Flächen und Räumen:
Es muss davon ausgegangen werden, dass Lagerplätze an der Baustelle nur
in sehr begrenztem Umfang zur Verfügung stehen. Geeignete Kurzzeitlagerf
lächen in begrenztem Maße sind nur in Abstimmung mit dem Bauherrn sowie
der örtlichen Bauleitung entsprechend Baustelleneinrichtungsplan vor Aus
führungsbeginn festzulegen. Aufgrund der beengten Verhältnisse ist der T
ransport aller benötigten Materialien auf dem Grundstück bzw. die genere
lle Ausführung der Leistung nur mit erhöhtem Aufwand zu bewerkstelligen.
 Hierfür nachträglich geltend gemachte Erschwerniszuschläge werden nicht
 anerkannt. Sofern Flächen außerhalb des Grundstücks in Anspruch genomme
n werden, muss sich der Auftragnehmer die Zustimmung des Grundbesitzers
selbst beschaffen und die anfallenden Kosten tragen.
Aufenthalts-, Umkleide- und Schuttcontainer werden durch den AG nicht ge
stellt, jedoch ein Sanitärcontainer. Alle erforderlichen Einrichtungen s
ind selbstständig in Abstimmung mit der örtlichen Bauleitung vorzuhalten
 bzw. sind diese den Hinweisen zu gewerkespezifischen Vorbemerkungen zur
 allgemeinen Baustelleneinrichtung zu entnehmen.
Das Einrichten und Räumen sowie das Vorhalten der nicht vom AG gestellte
n Baustelleneinrichtung für sämtliche in der Leistungsbeschreibung aufge
führten Leistungen ist, sofern nicht in gesonderter Position ausgeschrie
ben, in die Einheitspreise einzukalkulieren.

0.1.8.1 Besichtigung der Baustelle:
Dem Bieter wird empfohlen sich, vor Angebotsabgabe, über die örtlichen G
egebenheiten, wie Zufahrts- und Ausführungsmöglichkeiten, Lagerplätze, S
trom- und Wasseranschlüsse, etc. zu informieren (vgl. Nr. 10.1 ff zusätz
liche besondere Vertragsbedingungen). Alle Unklarheiten und Zweifel sind
 vor Angebotsabgabe - soweit erkennbar - zu klären. Die Besichtigung des
 Bauortes durch Dritte bedarf der vorherigen Zustimmung des Auftraggeber
s oder der Bauleitung. Um vorherige Terminabstimmung wird gebeten.

0.1.9 Bodenverhältnisse und Baugrund:
Es wurde ein geotechnischer Bericht/ Baugrunduntersuchungen mit Datum vo
m 12.04.2018 für den Bereich des Aufzuganbaus Priorität 3 erstellt. Das
Bauvorhaben ist in die Geotechnische Kategorie GK 2 und in die Wasserein
wirkungsklasse W2. 1-E einzustufen.

0.1.10 Hydrologische Werte vom Grundwasser:
Grundwasser wurde in einer Tiefe von - 4,40 m ab OKG als ständig drücken
des Grundwasser angetroffen, als Bemessungswasserstand / Höchstgrundwass
erstand ist - 3,50 m bezogen auf OK FFB anzusetzen. Es besteht eine Beei
nflussung durch die Wasserführung der Haßlach. Das Baufeld befindet sich
 nicht im überschwemmungsgefährdeten Bereich. Die Analyse einer Grundwas
serprobe gemäß DIN 4030 erfolgte nicht.

0.1.11 Besondere umweltrechtliche Vorschriften:
keine

0.1.12 Besondere Vorgaben für die Entsorgung von Abfall und Abwasser:
Aussagen zu Bodenanalysen nach LAGA und DepV sind Teil der Baugrundunter
suchungen vom 12.04.2018.
Baubegleitend sind anfallender Bauschutt, Sondermüll und Abfälle besonde
rer Deponierung täglich restlos, ohne besondere Aufforderung und auf Kos
ten des Auftragnehmers zu beseitigen. Sollte die Beräumung durch den Auf
tragnehmer nicht im gewünschten Umfang erfolgen und wird einer besondere
n Aufforderung nicht Folge geleistet, ist der Auftraggeber berechtigt, D
ritte mit der Beräumung und Herstellung von Ordnung und Sauberkeit auf K
osten des Auftragnehmers zu beauftragen.
Die Baustelle ist täglich nach Abschluss der Arbeiten zu säubern, zu keh
ren und zu fegen. Bauschutt, Abbruchmaterial und Abfälle (Schutt, Holz,
Papier, Karton, Metalle, Sondermüll...) aus Leistungen des eigenen Gewer
ks sind täglich zu beseitigen. Kosten hierfür, wie auch die anfallenden
Gebühren für Container, Deponie etc., sind in die Einheitspreise einzuka
lkulieren. Eventuell anfallende Deponiegebühren sind beim Landratsamt Kr
onach unter der Tel. Nr. 09261/678-233 oder -336 während der allgemeinen
 Dienstzeiten zu erfragen und bei der Preisbildung zu berücksichtigen.
Abfälle im Sinne des KrWG, die aus dem Leistungsbereich des AN hervorgeh
en, sind vom AN bei zertifizierten Entsorgungsfachbetrieben abzugeben un
d durch diese entsprechend fach-, sach- und umweltgerecht zu verwerten o
der zu beseitigen. Darüber hinaus sind anfallende Stoffe und Bauteile de
s eigenen Gewerks, nach Arten zu trennen und ordnungsgemäß auf eine vom
AN zu wählende Deponie- oder Recyclinganlage zu entsorgen. Der Nachweis
der geordneten Entsorgung ist vom AN unmittelbar zu erbringen.
Die Entsorgung sämtlicher von der Baustelle entfernter Abfälle ist mitte
ls Wiegescheine, Übernahme bzw. Begleitscheine nachzuweisen. Im Falle ge
fährlicher Abfälle sind zusätzlich Entsorgungsnachweise vorzulegen. Nach
 Abschluss der Baumaßnahme ist dem AG eine vollständige Dokumentation zu
 übergeben.
Grundlage der Wiederverwendung oder der Entsorgung sind die Bestimmungen
 des Gesetzes zur Förderung der Kreislaufwirtschaft und Sicherung der um
weltverträglichen Beseitigung von Abfällen (Kreislaufwirtschafts- und ab
fallgesetz - KrW-/AbfG) und nachgeordneter Rechtsverordnungen wie Nachwe
isverordnung (NachwV) sowie des Bayerischen Abfallwirtschafts- und Boden
schutzgesetzes (BayBodSchG). Mit dem Bauschuttmaterial ist entsprechend
den Technischen Regeln der LAGA sowie der vorläufigen Hinweise zum Einsa
tz von Baustoffrecyclingmaterial unter Beachtung der des Bundes-Bodensch
utzgesetzes (BBodSchG) und der Bundes-Bodenschutz- und Altlastenverordnu
ng (BBOdSChV) zu verfahren, wobei eine höchstmögliche Verwertung anzustr
eben ist. Sofern für den entstehenden Abfall und deren Entsorgung Klassi
fizierungen nach DepV erforderlich sind, hat dies der AN dem AG rechtzei
tig anzuzeigen. Die Untersuchungen werden zeitnah durch den AG veranlass
t. Die Auswertung dieser dauert in der Regel bis zu 10 Kalendertage.
Vom Büro Dr. Ruppert & Felder, Bayreuth wurden in den vergangenen Jahren
 bereits Begehungen zur Feststellung und Analyse von verbauten Schadstof
fen durchgeführt. Die Ergebnisse hierzu wurden in den Berichten 22521-gb
s-02 vom 16.01.2019, 22521-gbs-03 vom 28.02.2019, 22521-gbs-04 vom 14.07
.2021, 22521-gbs-05 vom 21.11.2021, 22521-gbs-06 vom 23.12.2021, 22521-g
bs-07 vom 29.08.2022, 22521-gbs-08 vom 30.09.2022, 22521-gbs-09 vom 29.0
3.2023, 22521-gbs-10 vom 16.11.2023 und 22521-gbs-03 vom 05.11.2025 zusa
mmengefasst. Die Berichte können auf Wunsch vom Auftraggeber in digitale
r Form zur Verfügung gestellt werden. Es wurden PCB- und asbesthaltige B
auteile und Baustoffe angetroffen, ferner künstliche Mineralfasern der a
lten Generation. Die entsprechenden Maßnahmen zum Rückbau sind in den be
treffenden Positionen und Vortexten beschrieben.

0.1.13 Schutzgebiete oder Schutzzeiten wegen Naturschutz:
Schutzgebiete oder Schutzzeiten wegen Naturschutz gibt es nicht. Sollten
 sich im "Baubereich" geschützte Arten (z.B. Eulen, Fledermäuse) befinde
n oder tot aufgefunden werden, so ist darüber die untere Naturschutzbehö
rde sowie die Bauleitung unverzüglich zu verständigen, damit eine Bergun
g oder Umsetzung der Tiere sofort erfolgen kann und dadurch die Arbeiten
 nicht verzögert werden.

0.1.14 Schutz von Bäumen, Vegetation, Verkehrsflächen, Bauteile:
Besonderer Schutz von Bäumen und Vegetationsflächen ist nicht erforderli
ch. Die öffentlichen Verkehrsflächen sind arbeitstäglich zu säubern.
Beschädigungen von Bauteilen im Bestand sind zu vermeiden bzw. je nach b
etriebsinterner Ablauf-/ Baubetriebsplanung sind die notwendigen Schutzm
aßnahmen für das eigene Gewerk in die Einheitspreise einzukalkulieren, d
.h. diese sind Nebenleistungen und werden nicht gesondert vergütet.
Die zu belassenden Bauteile, wie abgehängte Decken, Fußböden, etc. müsse
n vor Beschädigung und Verschmutzung mit geeigneten Maßnahmen ausreichen
d geschützt werden.
Die für die o.g. Maßnahmen anfallenden Kosten sind, sofern nicht in den
Leistungspositionen erfasst, in die Einheitspreise einzukalkulieren und
werden nicht bzw. nur nach vorheriger Zustimmung durch die Bauleitung ve
rgütet.

0.1.15 Ver- und Entsorgungsleitungen im Baustellenbereich:
Der AN hat sich vor Ausführung der Arbeiten über die Lage von Leitungen,
 Kabeln, Dränen, Kanälen u.ä. beim AG anhand der Bestandspläne und der d
azu ergangenen Anweisungen zu unterrichten. Vor Beginn der Arbeiten hat
sich der AN außerdem bei allen zuständigen Stellen über eventuell vorhan
dene Ver- und Entsorgungsleitungen sowie deren Schutz zu informieren. Be
i allen Arbeiten, mit oder ohne Geräteeinsatz, im Bereich der Leitungstr
assen sind grundsätzlich die einschlägigen Vorschriften der BayBO und de
r Berufsgenossenschaften, der VDE, sowie die Merkblätter und Hinweise de
s örtlichen Energieversorgers einzuhalten. Schäden an Ver- und Entsorgun
gsleitungen sowie daraus entstehende Folgekosten gehen zu Lasten des AN.
Sollten bei Abbrucharbeiten Stromkabel freigelegt oder beschädigt werden
, ist grundsätzlich davon auszugehen, dass diese stromführend sind. Die
Arbeiten sind dann unverzüglich einzustellen und die zuständige Fachbaul
eitung ist zu verständigen. Die betroffenen Bereiche sind zu kennzeichne
n und abzusperren. Durch die Fachbauleitung wird dann sofort die Überprü
fung der Leitung durch einen Elektrofachbetrieb veranlasst.
Nach Beendigung der Abbrucharbeiten sind alle Bereiche zu kontrollieren,
 damit keine evtl. stromführenden Leitungen in den öffentlichen Verkehrs
bereich hineinragen. Es muss zu jeder Zeit gewährleistet sein, dass eine
 Gefährdung Dritter (Drittgewerke, Auftraggebervertreter, etc.) ausgesch
lossen ist.

0.1.16 Hindernisse im Baustellenbereich
Auf der Ostseite im Bereich des Übergangs zum ehemaligen Bezirksamt befi
nden sich 2 außer Betrieb genommene und mit Sand verfüllte Öltanks im Un
tergrund. An beiden Längsseiten des Gebäudes befinden sich massive Kelle
rlichtschächte, die im Bestand erhalten bleiben. Ebenso ist der auskrage
nde Eingangsbereich mit abgehängtem Vordach sowie der Anbau östlich zum
ehemaligen Bezirksamt als Hindernis zu berücksichtigen.

0.1.17 Kampfmittelsondierung:
Bisher liegen keine Anhaltspunkte dafür vor, dass bei der Bauausführung
Kampfmittel gefunden werden könnten. Eine Kampfmittelsuche ist nicht vor
gesehen.

0.1.18 Maßnahmen gemäß Baustellenverordnung:
Für die Baumaßnahme hat der Auftraggeber einen Sicherheits- und Gesundhe
itsschutzkoordinator (SiGeKo) bestellt. Dieser hat für die Maßnahme eine
 Baustellenordnung aufgestellt. Das Einhalten der Baustellenordnung, sow
ie der entsprechenden Unfallverhütungsvorschriften (UVV) und der weitere
n darüber hinausgehenden gesetzlichen Regelungen ist zwingend erforderli
ch. Eine zusätzliche Vergütung kann hieraus nicht abgeleitet werden. Den
 Anordnungen des SiGeKo ist unbedingt Folge zu leisten. Der hierfür notw
endige Aufwand wird nicht gesondert vergütet und ist in die Einheitsprei
se einzurechnen. Eine Gefährdungs- und Belastungsanalyse für die durchzu
führenden Arbeiten ist im Auftragsfall zu erstellen und dem SiGeKo recht
zeitig vor Beginn der Arbeiten unaufgefordert vorzulegen. Die Kosten hie
rfür werden nicht gesondert vergütet und sind in die Einheitspreise einz
urechnen.
Der Auftragnehmer wird auch durch die Bestellung eines SiGeKo nicht von
seinen Pflichten bzgl. Sicherheits-und Gesundheitsschutz entbunden (vgl.
 § 5 BaustellV, § 4 u. 5 ArbeitsschutzG).

0.1.19 Besondere Anordnungen
Für die Baustelle gelten die Baustellenordnung sowie bauseits veranlasst
e bzw. vom AN bei Bedarf selbst bei der Verkehrsbehörde zu beantragende
verkehrsrechtliche Anordnungen. Der AN hat seine Angestellten und Nachau
ftragnehmer über den Inhalt dieser Unterlagen zu belehren und die erfolg
te Belehrung dem Auftraggeber schriftlich zu bestätigen.
Eine Zusammenfassung der geltenden Anordnungen und der wichtigsten Pflic
hten des AN erfolgt mit dem Protokoll der Bauanlaufberatung, das nach Üb
ergabe an den AN zum Vertragsbestandteil wird. Das Baufeld erhält einen
Bauzaun zu angrenzenden Verkehrsflächen und Grundstücken, sofern nicht b
ereits vorhandene Einfriedungen einen ausreichenden Schutz darstellen. D
ie installierten Schutzmaßnahmen und Ab-sperrungen sind zu respektieren.
Maßnahmen und Materialien zur Sicherung der jeweiligen Arbeitsbereiche f
ür die Arbeitskräfte des AN sowie für die Verkehrssicherung zur Ausführu
ng der Leistung angrenzend an den öffentlichen Straßenraum sich aufforde
rungslos durch den AN zu beantragen, bereitzustellen, vorzuhalten und ab
schließend zu beräumen.

0.1.20 Schadstoffbelastungen:
Bei den vorgenannten Beprobungen wurden PCB- und asbesthaltige Baustoffe
 gefunden, ferner Mineralfasern der alten Generation. Bei der Demontage
sind die Entsorgungskosten entsprechend den Arbeitsrichtlinien, z.B. TRG
S 521, im Einheitspreis der betreffenden Positionen einzukalkulieren. We
iterhin wird hierzu verwiesen auf den vorstehenden Punkt 0.1.12.

0.1.21 Veranlasste Vorarbeiten:
Keine

0.1.22 Andere Unternehmer auf der Baustelle:
Es ist einzukalkulieren, dass in jeder Bauphase zeitgleich mehrere Auftr
agnehmer auf der Baustelle tätig sind und dass ein abschnittsweises Arbe
iten in Abhängigkeit vom Baufortschritt erforderlich sein kann. Die zeit
liche Überschneidung verschiedener Gewerke ist bei der Bauausführung zu
berücksichtigen. Die terminliche Abstimmung muss deshalb zusammen mit de
n übrigen am Bau Beteiligten erfolgen. Ergänzend zur VOB / B sind Bedenk
en zur Ausführung oder Behinderungen rechtzeitig vom Auftragnehmer anzuzeigen. Rechtzeitig bedeutet in diesem Falle, dass die Vereinbarung eine
r Frist zur Ausräumung der o.g. Gründe bis zum tatsächlichen Ausführungs
beginn der jeweiligen Teilleistung zustande kommen kann.

0.2 Angaben zur Ausführung:
Die Sanierung und der Umbau des Hauptgebäudes des Landratsamtes Kronach
soll in drei Bauabschnitten erfolgen:
Bauabschnitt BA I:Sanierung/ Umbau 4. und 5. Obergeschossbereits fertigg
estellt
Fertigstellung 6. Obergeschoss
Bauabschnitt BA II:Sanierung/ Umbau 2. und 3. Obergeschossbereits fertig
gestellt
Bauabschnitt BA III:Sanierung/ Umbau 1. Obergeschoss, Erdge-Ausführung:
2026 / 2027
schoss und Untergeschoss

Die Büros (Dienstzimmer) erhalten neue Unterdecken sowie Deckenstrahlpla
tten.  Die  Heizleitungen als Zuführungen  zu  den  Deckenstrahlplatten
werden kastenförmig abgekoffert. Entlang der raumseitigen Gangwände werd
en ebenso  Gipskartonkoffer zum Verzug der Elektroleitungen angeordnet.
Alle Dienstzimmer erhalten neue Türelemente  und  Bodenbeläge. Die Fenst
er wurden bereits im Vorfeld ausgetauscht und bleiben  somit - ebenso wi
e die  inneren Fensterbänke - erhalten. Die Heizkörper werden entfernt u
nd im Zuge dessen die  Nischen  geschlossen. Neben neuen Beleuchtungskör
per sind auch neue Einrichtungsgegenstände vorgesehen. Die  Wände und De
cken in den Dienstzimmern erhalten einen Dünnputz und einen Überholungsa
nstrich.

In den Gängen, Fluren und Treppenhäusern werden die  Wand-,  Deckenun
d  Bodenbeläge erneuert, ebenso die brandschutztechnisch notwendigen Lei
chtmetalltüren. Im Zuge der Deckenbekleidungsarbeiten werden die Beleuch
tungskörper ausgetauscht. Die Treppen erhalten ein neues Geländer wie au
ch einen neuen Belag.

Die WC-Anlagen werden umgebaut und generalsaniert. Neben neuen sanitären
 Einrichtungsgegenständen wird auch die Beleuchtung erneuert. Wand- und
Decken- wie auch die Bodenbeläge werden rückgebaut und durch neue Beklei
dungen ersetzt. Die inneren Verbindungstüren werden in Form von, in der
Wand laufenden Schiebetüren hergestellt, ebenfalls erneuert werden die W
C-Trennwände.

0.2.1 Vorgesehene Arbeitsabschnitte, Arbeitseinschränkungen:
Lärmintensive Arbeiten sind nur außerhalb der Dienst- und Öffnungszeiten
 möglich ! Die Dienst- und Öffnungszeiten des Landratsamtes Kronach sind
 folgendermaßen definiert:
Montag bis Mittwoch: von 7.30 Uhr bis 15.30 Uhr
Donnerstag: von 7.30 Uhr bis 17.30 Uhr
Freitag: von 7.30 Uhr bis 12.30 Uhr
Samstag: nach Rücksprache mit Auftraggeber.
An Sonn- und Feiertagen sind grundsätzlichkeineArbeiten erlaubt.

Während der Bauphase sind die Immissionsrichtwerte der "Allgemeinen Verw
altungsvorschrift zum Schutz gegen Baulärm - Geräuschimmissionen (AVwV)"
 und die Vorschriften des Gesetzes über Sonn- und Feiertage im Freistaat
 Bayern einzuhalten. Die Baustelle muss so eingerichtet und betrieben we
rden, dass Geräusche verhindert werden, die nach dem Stand der Technik v
ermeidbar sind, und lärmintensive Arbeiten nur außerhalb der vorgegebene
n Zeitfenster verrichtet werden.
Bauarbeiten an Sonn- und Feiertagen dürfen nur mit Ausnahmegenehmigung v
om Ordnungsamt der Stadt Kronach, mit rechtzeitiger Beantragung durch de
n AN, verrichtet werden. Sofern Arbeiten außerhalb dieser Zeitfenster an
gedacht sind, hat der Auftragnehmer dies mit dem Auftraggeber rechtzeiti
g abzustimmen und danach eigenverantwortlich die notwendigen Genehmigung
en einzuholen. Auf der Baustelle herrscht absolutes Alkohol- und Rauchve
rbot. Auch das konsumieren von Drogen oder vergleichbaren Rauschmitteln
ist ebenfalls untersagt. In der Nähe von Gebäuden oder technischen Anlag
en dürfen keine brennbaren Materialien gelagert werden. Bei Ausführung v
on Heissarbeiten ist der Arbeitnehmer für die zusätzliche Ausstattung vo
n Feuerlöschern für Löscharbeiten verantwortlich (§11 VVB).
Der Auftragnehmer wird auch durch die Bestellung eines SiGeKo NICHT von
seinen Pflichten bzgl. Sicherheits- und Gesundheitsschutz entbunden (vgl
. § 5 BaustellV, § 4 u. 5 ArbeitsschutzG).
Die im Leistungsverzeichnis beschriebenen Arbeiten sind in zeitlicher Ab
hängigkeit des Baufortschrittes der anderen Gewerke auszuführen. Arbeits
unterbrechungen sind einzukalkulieren. Die Leistungen sind in nachfolgen
der Leistungsbeschreibung detailliert beschrieben.

0.2.2 Besondere Erschwernisse:
Da sich das Gebäude in ständiger Nutzung befindet, sind Lärm- und Staubs
chutzmaßnahmen zu beachten. Staubemissionen sind durch geeignete Maßnahm
en vorzubeugen, z.B. durch Planenabdeckung von Containern, Befeuchten de
s Materials etc.
Lärmintensive Arbeiten sind generell nur außerhalb der o.g. Kernarbeitsz
eiten und nur mit ausdrücklicher Zustimmung des AG bzw. der örtlichen Ba
uleitung auszuführen. Alle Zugänge und Rettungswege sind ständig freizuh
alten.

0.2.3 Arbeiten in kontaminierten Bereichen:
Arbeiten in kontaminierten Bereichen sind entsprechend Rückbau- und Ents
orgungskonzept auszuführen. Der Auftragnehmer hat in seiner Position als
 Arbeitgeber eine arbeitsbereichs- und stoffbezogene Betriebsanweisung z
u erstellen, in der auf die mit dem Umgang mit Gefahrstoffen verbundenen
 Gefahren für Mensch und Umwelt hingewiesen wird sowie die erforderliche
n Schutzmaßnahmen und Verhaltensregen festgelegt werden. Auf die sachger
echte Entsorgung ist hinzuweisen. Die Arbeitnehmer müssen anhand der Bet
riebsanweisung unterwiesen werden. Sollten weitere schadstoffverdächtige
 Stoffe auftreten, sind bei jeglichem Verdacht die Arbeiten einzustellen
 und der zuständige Bauleiter ist umgehend zu informieren, um weitere Ma
ßnahmen zu veranlassen. Die Kosten für den fachgerechten Umgang mit Scha
dstoffen sind in die Einheitspreise einzukalkulieren.

0.2.4 Besondere Anforderungen an die Baustelleneinrichtung:
Das Einrichten, Vorhalten und Räumen der Baustelle wird nicht gesondert
vergütet (wenn nicht anders beschrieben). Die Kosten hierfür sind in den
 Einheitspreisen enthalten.
Zur Baustelleneinrichtung gehören alle zur Durchführung der Leistungen d
es AN erforderlichen Geräte, Maschinen, Lager- und Unterkunftsräume, Ger
üste und Sicherheitseinrichtungen.
Für die einzelnen sicherheitstechnischen Einrichtungen ist rechtzeitig v
or Benutzung die Abnahme durch den technischen Aufsichtsdienst der Bau-B
erufsgenossenschaft zu erwirken.

Beschädigung von Bauteilen
Bei Beschädigungen an angrenzenden Flächen und Gebäuden oder an neu erst
ellten Bauteilen sind diese sofort dem Auftraggeber zu melden. Der Auftr
aggeber legt die Vorgehensweise zur Schadensbeseitigung fest.

Die Anlieferung von Maschinen, Werkzeugen und Baumaterialien ist vom AN
so zu steuern, dass diese erst dann auf die Baustelle geliefert werden,
wenn Personal des AN zum Empfang und geeignete Lagerungs- und Aufbewahru
ngsmöglichkeiten bereitstehen. Zwischenlagerkosten werden nicht gesonder
t vergütet. Hilfskräfte zum Entladen der Teile werden nicht zur Verfügun
g gestellt. Alle Lieferungen, auch kleinsten Umfangs, sind vom Auftragne
hmer auf der Baustelle in Empfang zu nehmen; an den Auftraggeber gesandt
e Lieferungen werden auf Kosten des AN an den Absender zurückgeschickt.
Die Einholung verkehrsrechtlicher Genehmigungen ist in den Einheitspreis
en zu berücksichtigen. Bewachung und Verwahrung der Bauarbeitsgeräte, Ar
beitskleider, etc. ist Sache des Auftragnehmers. Der Bauherr übernimmt b
is zur endgültigen Abnahme sämtlicher Arbeiten keinerlei Haftung für die
 auf der Baustelle gelagerten Materialien, Geräte, Werkzeuge, etc.
Der Auftragnehmer hat auf seine Kosten für die Sicherung seiner Baustell
enarbeiten (Sicherheit des Verkehrs, Aufrechterhaltung der Beleuchtung,
etc.) zu sorgen.
Benötigtes und zu verwendendes Baumaterial muss an gesicherter Stelle ge
gen unbefugten und ungewollten Zugriff - auch in Hinblick auf die damit
verbundenen Unfallgefahren - gelagert werden. Dies betrifft nicht nur Ba
u-, sondern auch Hilfsmaterialien, wie Rohrstücke, Gerüstböcke, Gerüstbo
hlen, etc. In allgemein zugänglichen Fluren und Verkehrswegen dürfen kei
ne Bau- und Hilfsmaterialien gelagert werden. Sämtliche Zugänge sind arb
eitstäglich zu verschließen.
Es wird ausdrücklich darauf hingewiesen, dass der Auftraggeber für besch
ädigte und/oder entwendete Materialien, Geräte, Werkzeuge u.ä. keinerlei
 Haftung übernimmt. Es kann nicht damit gerechnet werden, dass die Baust
elle trotz Anweisung immer ordnungsgemäß verschlossen ist. Deswegen hat
der Auftragnehmer die Verpflichtung, die benötigten und gelagerten Mater
ialien eigenverantwortlich gegen Diebstahl und Beschädigung zu sichern.
Für die einzelnen sicherheitstechnischen Einrichtungen ist rechtzeitig v
or Benutzung die Abnahme durch den technischen Aufsichtsdienst der Bau-B
erufsgenossenschaft zu erwirken.

0.2.5 Besonderheiten zur Verkehrsregelung:
s. ggf. gewerkespezifische Leistungsbeschreibung

0.2.6 Besondere Anforderungen an Gerüste:
s. ggf. gewerkespezifische Leistungsbeschreibung

0.2.7 Mitbenutzung fremder Geräte durch den AN:
s. ggf. gewerkespezifische Leistungsbeschreibung

0.2.8 Vorhaltung von Einrichtungen durch den AN:
s. ggf. gewerkespezifische Leistungsbeschreibung

0.2.9 Verwendung von Recyclingstoffen:
Die Verwendung von Recyclingstoffen kann nur nach Abstimmung und schrift
licher Genehmigung durch den AG erfolgen.

0.2.10 Anforderungen an Recyclingstoffe und nicht genormte Stoffe Bautei
le:
entfällt

0.2.11 Besondere Anforderungen an Stoffe und Bauteile:
Die Erstellung einer Bemusterungsliste erfolgt durch den AN und ist in d
ie EP einzukalkulieren. Vor einer Materialbestellung ist die Freigabe de
s Produkts durch den AG erforderlich. Es dürfen nur Fabrikate und Materi
alien zur Ausführung gelangen, die bemustert, in schriftlicher Form frei
gegeben wurden und den Nachweis für die gültige bauaufsichtliche Zulassu
ng haben. Gelangen Fabrikate und Materialien zur Ausführung, die nicht f
reigegeben wurden, trägt der AN das Risiko des Rückbaus.
Vom Auftragnehmer dürfen keine gesundheitsgefährdenden Stoffe und Bautei
le eingebaut werden. Die Werte der derzeit gültigen MAK-Liste sind einzu
halten.
In Bezug auf Bauprodukte und Bauarten wird vor allem auf das Produkthaft
ungsgesetz vom 15.12.1989, zuletzt geändert am 17.07.2017, auf die Bayer
. Bauordnung vom 14.07.2007, zuletzt geändert am 25.07.2025, hier besond
ers auf Artikel 15 bis 23, und die Bayerische Technische Baubestimmung (
BayTB) - in den jeweils gültigen Fassungen, hingewiesen.
Gem. Art. 52 Abs. 1 BayBO hat der Unternehmer die erforderlichen Nachwei
se und Leistungserklärungen über die Verwendbarkeit der eingesetzten Bau
produkte und Bauarten auf der Baustelle bereitzuhalten. Gem. Art. 77 Abs
. 5 BayBO ist der Bauaufsichtsbehörde im Rahmen der Bauüberwachung jeder
zeit Einblick in die Genehmigungen, Zulassungen, Prüfzeugnisse, Übereins
timmungszertifikate, Zeugnisse und Aufzeichnungen über die Prüfung von B
auprodukten, in die CE-Kennzeichnungen und Leistungserklärungen nach der
 Verordnung (EU) Nr. 305/2011, in die Bautagebücher und andere vorgeschr
iebenen Aufzeichnung zu gewähren.
Die Hersteller- und Verarbeitungsvorschriften gelten für sämtliche Posit
ionen im vollen Umfang, auch wenn diese in den einzelnen Positionen nich
t vollständig aufgeführt sind. Für alle verwendeten Materialien sind der
 Bauleitung die technischen Unterlagen des Herstellers (z. B. Architekte
nmappe, technische Merkblätter und Verarbeitungsrichtlinien) in neuester
 Ausführung zur Verfügung zu stellen.

0.2.12 Art und Umfang der Eignungs- und Gütenachweise:
s. unter Punkt 0.3.1 Angebot

0.2.13 Wiederverwendung von Baustoffen:
Die Wiederverwendung von Baustoffen kann nur nach Abstimmung und schrift
licher Genehmigung durch den AG erfolgen.

0.2.14 Entsorgungsnachweise:
entfällt

0.2.15 Beigestelle Stoffe und Bauteile:
entfällt

0.2.16 Übernahme und Bereitstellung von Leistungen durch den AG:
entfällt

0.2.17 Leistungen für andere Unternehmer:
Leistungen für andere Unternehmer können nur nach ausdrücklicher schrift
licher Freigabe durch die zuständige Bauleitung geltend gemacht werden.

0.2.18 Mitwirken beim Einstellen von Anlagenteilen und Inbetriebnahme:
Das Mitwirken beim Einstellen von Anlagenteilen und bei der Inbetriebnah
me von Anlagen im Zusammenwirken mit anderen Beteiligten ist einzukalkul
ieren.

0.2.19 Benutzung von Teilen der Leistung vor der Abnahme:
Im Falle einer Benutzung von Teilen vor der Abnahme erfolgt eine Sichtab
nahme mit Zustandsfeststellung entsprechend Abnahmefahrplan.

0.3 Vorbemerkungen

0.3.1 Angebot
Die Abgabe eines Angebotes erfolgt kostenlos.
Sofern Lang- und Kurztext voneinander abweichen, gilt immer der Langtext
. Anfragen zu den Vergabeunterlagen sind rechtzeitig mindestens 6 Kalend
ertage vor Ablauf der Angebotsfrist zu stellen um eine ordnungsgemäße Be
antwortung gewährleisten zu können.
Lohnklauseln und Stoffpreisklauseln werden nicht vereinbart.
Die allgemeinen Hinweise zum LV stellen den Qualitätsstandard, Lieferumf
ang und besondere Gegebenheiten fest, der für alle Leistungen gilt und d
ort nicht mehr wiederholt wird.
Sofern im Leistungsbeschrieb ausnahmsweise Markennamen und/oder Fabrikat
e angegeben sind handelt es sich um Leitfabrikate, die den geforderten Q
ualitätsstandard definieren. Wenn diese Markennahmen und/oder Fabrikate
mit dem Zusatz "oder gleichwertig" angegeben sind, hat der Bieter die Mö
glichkeit, zum Qualitätsstandard gleichwertige Alternativen an der im An
gebot vorbezeichneten Stelle einzutragen.
Für die im Leistungsverzeichnis ausgeschriebenen Arbeiten gelten neben d
en â_zAllgemeinen und Besonderen Vertragsbedingungenâ_o des Auftraggeber
s die VOB in Ihrer aktuell gültigen Fassung, die Bestimmungen der Unfall
verhütungsvorschriften UVV, die Arbeitsstättenverordnung sowie die Empfe
hlung und Richtlinien der Fachverbände des Handwerkes und weiterhin die
Regelungen der STVO. Sofern in den Verdingungsunterlagen auf die in Deut
schland erstellen technischen Vorschriften Bezug genommen wurde, werden
die Vorgaben der europäischen Normen keinesfalls außer Kraft gesetzt. Di
e jeweiligen vergleichbaren Euronormen (EN) zu den Einzelpositionen sind
 in jedem Fall gültig und zwar auch dann, wenn in den Textpositionen des
 LV's nicht besonders darauf verwiesen wurde.
Sofern im Leistungsverzeichnis oder in den Vergabeunterlagen technische
Anforderungen (Spezifikationen) durch
a)nationale Normen, mit denen europäische Normen umgesetzt werden,
b)durch europäische technische Bewertung,
c)durch gemeinsame technische Spezifikationen,
d)durch internationale Normen und andere technische Bezugsysteme
e)falls solche Normen und Spezifikationen fehlen, nationale Normen, nati
onale technische Zulassungenoder nationale technische Spezifikationen fü
r die Planung, Berechnung und Ausführung vonBauleistungen und den Einsat
z von Produkten an den Auftragsgegenstand gestellt werden, sind auchande
re gleichwertige Normen zugelassen, selbst wenn darauf in den Textpositi
onen des Leistungs-verzeichnisses oder in den Vergabeunterlagen nicht au
sdrücklichnoch einmal hingewiesen wurde.

0.3.1.1 Ausführungsfristen
Die Ausführungsfristen für das Gewerk bestimmen sich nach dem Formblatt
214.H der Angebotsunterlagen.
Der Auftragnehmer hat nach Auftragserteilung einen Bauablaufplan über se
ine vertraglichen Leistungen zu erstellen, anhand dessen die Einhaltung
der Vertragsfristen nachgewiesen und überwacht werden kann. Die Vertrags
fristen ergeben sich aus den Besonderen Vertragsbedingungen FB 214.H.
Der Baufristenplan ist regelmäßig fortzuschreiben. Bei Änderungen der Ve
rtragsfristen oder bei erheblichen Abweichungen von sonstigen Festlegung
en ist der Plan durch den AN unverzüglich zu überarbeiten.
Die Festlegungen des AG, z.B. zur baufachlichen oder terminlichen Koordi
nierung mit den übrigen Leistungsbereichen sind zu berücksichtigen
Die Ausführungsfristen für das Gewerk bestimmen sich nach dem Formblatt
214.H der Angebotsunterlagen.

0.3.2 Fachbauleiter/ Tagesberichte / Kapazitäts- und Einsatzplanung:
Der Auftragnehmer hat unmittelbar nach Vergabe einen Fachbauleiter schri
ftlich zu benennen, der als Entscheidungsbefugter eingesetzt wird. Der A
uftragnehmer ist verpflichtet, Tagesberichte zu führen, die wöchentlich
der örtlichen Bauleitung vorgelegt werden. Weiterhin ist der Auftragnehm
er verpflichtet; vor den wöchentlich stattfindenden Bauberatungen die Ka
pazitäts- und Einsatzplanung seiner Arbeitskräfte entsprechend des überg
ebenen Formblattes der Bauleitung zur Koordinierung der Bauleistung zu ü
bergeben. Kann der Auftragnehmer an der Bauberatung nicht teilnehmen ode
r ist entschuldigt, ist das Formblatt der Kapazitäts- und Einsatzplanung
 per e-mail der Bauleitung vor Beginn der Bauberatung zu übermitteln.
Die verbindliche Sprache zur Organisation, Kommunikation und Abwicklung
des Projektes ist deutsch. Zur Baustellenleitung ist seitens des AN jede
rzeit ein deutschsprachiger Verantwortlicher zu benennen. Sämtliche Schr
iftwechsel, Rechnungslegungen und formelle Dokumentationen erfolgen eben
falls in deutscher Sprache.
Der Auftragnehmer hat zu den Baustellenbesprechungen, die der Auftraggeb
er regelmäßig durchführt, einen bevollmächtigten Vertreter zu entsenden.
 Zur fachlichen und terminlichen Koordinierung aller am Bau Beteiligten
werden nach Festlegung durch den AG Bauberatungen durchgeführt. Der AN h
at durch seinen Fachbauleiter oder einen kompetenten, deutschsprachigen
und weisungsbefugten Vertreter die regelmäßige Teilnahme abzusichern.
Der Auftragnehmer ist verpflichtet für sämtliche Arbeiten, einschließlic
h Baustelleneinrichtung und -räumung, ausschließlich für die Tätigkeit a
usgebildete Fachkräfte einzusetzen. Die Nachweise hierfür sind auf Verla
gen der Bauleitung vorzulegen.

0.3.3 Ausführungsunterlagen:
Maß und Mengenangaben/Planunterlagen
Die in der Leistungsbeschreibung angegebenen Maße sind Richtmaße und müs
sen deshalb vor Produktions- bzw. Baubeginn vor Ort abgenommen und kontr
olliert werden. Über die Maßtoleranzen gemäß DIN 18 201 und DIN 18 202 h
inausgehende Abweichungen zwischen Ausführungsplanung und örtlichen Gege
benheiten sind dem Auftraggeber unverzüglich mitzuteilen. Nachforderunge
n aufgrund unzulässiger Maßtoleranzen, die nicht vor Ausführung festgest
ellt wurden, werden nicht anerkannt.
Eine erforderliche Planvorlage des AN hat in Abstimmung mit dem AG so re
chtzeitig zu erfolgen, dass die vertraglich vereinbarten Ausführungsterm
ine unter Berücksichtigung von Planprüfung und der erforderlichen Liefer
fristen eingehalten werden. Der Ausführung dürfen nur Unterlagen zugrund
e gelegt werden, die vom Auftraggeber als zur Ausführung bestimmt gekenn
zeichnet worden sind.
Der Auftragnehmer hat seine Leistungen unter seiner eigenen Verantwortun
g nach dem Vertrag zu erbringen. Dazu gehören auch Werkstatt-/Montageplä
ne, Bedienungsanleitungen etc. Deshalb werden vom Auftraggeber oder sein
em Erfüllungsgehilfen diesbezüglich keine Freigaben, Anerkenntnisse oder
 sonstige Rechtserklärungen abgegeben. Die Kenntnisnahme des Auftraggebe
rs entbindet den Auftragnehmer nicht von seiner vollen Verantwortung und
 Haftung für die Richtigkeit und vertragsgerechte Ausführung seiner Leis
tung. Dies gilt auch für etwaige Planfreigaben.
In der Regel erfolgt nur eine Prüfung im Hinblick auf die Gestaltung und
 die technischen Vorgaben.
Die Massen im LV sind ca. Werte und größtenteils gerundet.
Der Auftraggeber stellt als Grundlage für die vom AN zu erstellenden Pla
nunterlagen erforderliche Grundriss- und Schnittpläne in Papierform oder
 in digitaler Form zur Verfügung. Werden Konstruktionsänderungen durch d
en Unternehmer veranlasst, so sind die dabei anfallenden Kosten durch de
n Auftragnehmer zu tragen.
Grundsätzlich sind mit jedem Aufmaß die dazugehörigen Aufmaßpläne vorzul
egen. Diese Aufmaßpläne können aus den Architektenplänen bestehen. In de
n Aufmaßplänen müssen grundsätzlich alle Zahlen eingetragen sein, die im
 Aufmaß enthalten sind. Dies bedeutet, dass solche Maße, die in den vor
bezeichneten Plänen vorhanden sind, durch Unterstreichen für das Aufmaß
kenntlich gemacht werden und Maße, die innerhalb des Aufmaßes neu errech
net werden, dort eingetragen werden.

Muster
Der Einbau aller sichtbar bleibenden Materialien darf nur nach vorherige
r Bemusterung und Genehmigung durch den Architekten und Bauherrn erfolge
n. Muster in ausreichender Stückzahl sind auf Verlangen vorzulegen.
Alle zur Freigabe der Ausführung seitens des Auftragnehmers selbst vorzu
legenden Pläne, Unterlagen und Prüfzeugnisse sind dem Auftraggeber koste
nfrei 1 mal digital und dreifach, bei statisch erforderlicher Prüfung, v
ierfach rechtzeitig, jedoch mind. 4 Wochen vor Montagebeginn zu übergebe
n. Für den 1. Prüfdurchlauf sind zwei Wochen, für den 2. Prüfdurchlauf e
ine Woche einzurechnen.

0.3.4 Hinweise zu den Leistungspositionen:
Die in der Leistungsbeschreibung angegebenen Maße sind Richtmaße und müs
sen vor Produktions- bzw. Baubeginn vor Ort abgenommen und kontrolliert
werden.
Die Leistungspositionen beinhalten, soweit nicht anders beschrieben, das
 Liefern, den Transport bis zur Einbaustelle und das fachgerechte Montie
ren bzw. Einbauen der Materialien. Demontage- bzw. Abbruchleistungen bei
nhalten das Demontieren bzw. Abbrechen, den Transport vom Ausbauort bis
zur Deponie, einschließlich Deponiekosten, wenn nicht anders beschrieben
.

0.3.5 Bauberatungen:
Der Auftragnehmer hat zu den wöchentlichen Baustellenbesprechungen, die
der Auftraggeber durchführt, einen bevollmächtigten Vertreter zu entsend
en. Zu den Besprechungen, an denen der AN teilzunehmen hat, wird gesonde
rt eingeladen. Dies ist eine Nebenleistung. Zur fachlichen und terminlic
hen Koordinierung aller am Bau Beteiligten werden wöchentlich bzw. nach
Festlegung durch den AG Bauberatungen durchgeführt. Der AN hat durch sei
nen Fachbauleiter oder einen kompetenten, weisungsbefugten Vertreter die
 regelmäßige Teilnahme abzusichern.

0.3.6 Terminpläne:
Der Auftragnehmer hat kurzfristig nach Auftragserteilung einen Feintermi
nplan mit Kapazitätsuntersetzung auf der Grundlage des beiliegenden, ver
traglichen Bauablaufplans und unter Beachtung dieser Vertragsfristen zu
erbringen. Der AN hat den Feinterminplan koordinierend mit dem AG und de
r örtlichen Bauüberwachung abzustimmen. Die in den Besonderen Vertragsbe
dingungen aufgeführten vertraglichen Termine sowie die Feinterminplanung
 werden in den Bauzeitenplan überführt. Es ist vorgesehen, diesen Bauzei
tenplan monatlich zu aktualisieren und an die ausführenden Firmen zu ver
teilen gemäß monatlicher Angabe/Zuarbeit vom AN.

0.3.7 Abrechnung:
Die Abrechnung erfolgt nach den Zeichnungen des jeweiligen Planers, sowe
it die ausgeführte Leistung diesen Zeichnungen entspricht. Sind solche Z
eichnungen nicht vorhanden, ist die Leistung aufzumessen. Sämtliche Rech
nungen und Aufmaßzusammenstellungen sind kumulierend zu erstellen.
Die Aufmaße sind als prüfbare Nachweise in Form von Plänen oder Skizzenb
lättern mit farbigen Eintragungen des entsprechenden Leistungszuwachses
zu erstellen. Sämtliche Mengen, Maße oder Maßketten sind in den Aufmaßpl
änen oder Skizzen eindeutig einer Lage zuzuordnen und einzeln prüfbar au
fzuführen. Mengen aus nicht prüfbaren Zahlenketten werden nicht anerkann
t. Die Aufmaß- und Plan- bzw. Skizzenblätter sind fortlaufend zu nummeri
eren.
Ab der 2. Abschlagsrechnung bis zur Schlussrechnung ist eine Aufmaßzusam
menstellung mit Angabe aller anerkannten Leistungen aus den Abschlagszah
lungen und der jeweiligen Abrechnungsmenge der Leistungspositionen sowie
 Aufmaßblattnummern beizufügen. Es muss nachvollziehbar sein, in welcher
 Abschlagsrechnung welche Leistung abgerechnet wurde.
Aufmaßblattnummern sind in der Angabe der Abschlagszahlung fortlaufend z
u nummerieren.
Die Rechnungen sind wie folgt einzureichen:
-1 x Rechnung im Original an Bauüberwachung
-1 x Aufmaß im Original mit Unterschrift des Verfassers und 1 x Aufmaßzu
sammenstellung anBauüberwachung
-1 x Rechnungskopie an Auftraggeber
Alle Aufmaßblätter sind zu unterschreiben und zeitnah der Bauleitung zur
 gemeinsamen Prüfung und Freigabe vorzulegen. Die unstrittigen Rechnungs
korrekturen sind in die nachfolgenden Rechnungen einzuarbeiten.
Arbeiten, welche nicht im Leistungsverzeichnis enthalten sind und auf An
weisung der Bauleitung ausgeführt werden, sind arbeitstäglich von der Ba
uleitung mit Angabe der Arbeitszeit und Materialverbrauch abzuzeichnen.

0.3.8 Bautafel:
Es ist nicht gestattet, eigene Firmenschilder anzubringen.

0.3.9 Bestandsunterlagen und Dokumentation:
Dem Auftraggeber sind die Bestandsunterlagen immer in elektronischer For
m (USB-Stick, DVD oder per e- mail) zur Abnahme und nach durch den AG vo
rgegebenen Inhaltsverzeichnis in geeigneten Ordnern mit prüfbarer System
atik entsprechend Inhaltsverzeichnis zur Verfügung zu stellen. Alle Plan
unterlagen sind grundsätzlich im dwg- und pdf-Format beizufügen. Darüber
hinaus hat die Übergabe der Original-Bestandsunterlagen noch zweimal in
ausgedruckter Form in einem geeigneten Ordner entsprechend Inhaltsvorgab
e des Auftraggebers zu erfolgen. Die Bestandsunterlagen müssen neben den
 Errichter- und Übereinstimmungserklärungen sowie Prüfzeugnisse für alle
 eingebauten Bauteile mit bauaufsichtlichen Prüfzeugnissen und entsprech
enden Zulassungen enthalten. Errichtererklärungen und Übereinstimmungs-e
rklärungen sind nach Angabe des Auftraggebers zu fertigen und sind im Or
iginal dem Auftraggeber diesen Bestandsunterlagen beizufügen.
Errichtererklärungen und Übereinstimmungserklärungen haben mindestens im
mer das entsprechende Bauteil, den genauen Einbauort im Gebäude unter be
ilegen von entsprechend markierten Plänen, Angabe der Feuerwiderstandsda
uer und Angabe der Prüfzeugnisnummer bzw. Zulassungsnummer zu enthalten.
 Diese Aufzählung ist nicht abschließend.
Die vollständigen Bestandsunterlagen sind spätestens mit der Schlussrech
nung einzureichen. Ansonsten kann keine Auszahlung der Schlussrechnungss
umme erfolgen.
Revisionspläne müssen eine vollständige Wiedergabe der gesamten Anlage i
n leicht erkennbarer Form enthalten. Sie sind als technische Unterlagen
für den Betreiber der Anlagen bestimmt. Sie sind als Bestandspläne zu ke
nnzeichnen und nach Rücksprache mit dem Auftraggeber nach einem einheitl
ichen System zu beziffern und zu beschriften. In der Bedienungsanweisung
 ist darauf Bezug zu nehmen.
â_¢ Schematische Darstellung
a)des Leitungsverlaufes mit sämtlichen Geräten, Apparaten und Organen so
wie denwesentlichsten Leitungs- und Dimensionsangaben (Strangschema)
b)der Regelung mit sämtlichen Regel- und Steuerorganen sowie Meßüberwach
ungs- undSignaleinrichtungen

Bauliche Darstellung in letztgültigen Grundrissen, Zeichnungen M 1 : 50
müssen in die letztgültigen Werkpläne des Architekten eingetragen werden
. Diese Darstellung ist zu ergänzen durch eine Beschriftung, die mit der
 Beschilderung an den Anlagenteilen übereinstimmt. Bei verborgenen einge
bauten Teilen ist ein besonderer Hinweis über genaue Lage und Zugänglich
keiten erforderlich. Schnitte M 1 : 50 sind, soweit erforderlich, hinzuz
ufügen.

0.3.10 Befestigungs- und Verbindungsmittel
Sind in den einzelnen Positionen Befestigungen u. Befestigungsmittel, et
c. beschrieben sind diese nach Herstellerangaben auszuführen und dies is
t im EP inkl., d.h. es erfolgt keine separate Vergütung nach Positionen
der Befestigungsmittel. Alle Verbindungsmittel, Bohrungen, Schrauben, Dü
bel, Kleber, etc., sind, wenn in den einzelnen Positionen nicht anders b
eschrieben, im Einheitspreis enthalten.
Alle erforderlichen Hebezeuge, Transportmittel und Hilfsunterstützungen
zur Montage der Bauteile sowie die erforderlichen genauen Aufmaße und di
e Anfertigung genauer Schablonen sind in die EP einzukalkulieren und wer
den nicht gesondert vergütet. Werkstattzeichnungen sind durch den Bieter
 zu erstellen und dem Architekten zur Prüfung der Gestaltung vorzulegen.
 Besondere konstruktive Wünsche des AN sind dem Architekten umgehend zur
 Begutachtung und Freigabe mitzuteilen.

Daten und Auskünfte über die Baumaßnahme

Daten und Auskünfte über die Baumaßnahme darf der AN Dritten nur mit vor
heriger Zustimmung des Auftraggebers weitergeben. Dies gilt auch nach Ab
schluss der Bauarbeiten für die Erteilung von Referenzen oder der geplan
ten Veröffentlichung in Firmenbroschüren, Internetauftritten, etc.

## TROCKENBAUARBEITEN (WÄNDE)
Datum: 11.02.26

### 01 TROCKENBAUARBEITEN GÄNGE/ FLURE/ SAN.BER

*Hinweis*

**01.0101 Vorsatzschalen 75 mm**
Freistehende Vorsatzschale als einseitig beplankte, lei
chte Trennwand DIN 4103-1, Einbaubereich 1.

Schalldämm-Maß Verbesserung
â^┼Rw,heavy: 13 dB
Wanddicke gesamt: 75 mm
Einbauebene: Erdgeschoss: ± 0,00
Raum: Flur EG vor WC-Bereich
Wandhöhe: ca. 3,05 m

Umlaufende Anschlüsse starr, vorhandener Befestigungsun
ter-grund Stahlbeton und Mauerwerk gemäß gesonderten Po
sitio-nen. Ausführung mit Unterkonstruktion aus verzink
ten Stahl-blechprofilen DIN 18182-1, Metallständer CW 5
0, Achstabstand ≤ 625 mm, Boden- und Deckenanschlüsse
 mit Randprofilen UW 50/40/0,6, Befestigung mit bauaufs
ichtlich zugelassenen Befesti-gungsmitteln.

Dämmschicht aus Mineralwolle nach DIN EN 13162, Dicke 4
0 mm, Brandverhalten nach DIN EN 13501-1: A1, Wärmeleit
-fähigkeit Î» ≤ 0,040 W/(mK), längenbezogener Strömun
gs-widerstand nach DIN EN 29053: r ≥ 5 kPa·s/m², einl
agig, dicht stoßen, abrutschsicher verlegen.

Beplankung aus Gipsplatten DIN 18180 bzw. Typ A EN 520
GKB,
zweilagig, Plattendicke 2 x 12,5 mm, Verarbeitung gemäß
 DIN 18181.

Verspachtelung der Gipsplatten gemäß Merkblatt Nr. 2 de
s Bundesverbandes der Gipsindustrie e.V. Qualitätsstufe
 Q3 Standardverspachtelung, Verarbeitung gemäß DIN 1818
1.

Ausführung gemäß Herstellervorgabe. Vorsatzschale liefe
rn und herstellen als fertige Leistung.

Angebotenes Fabrikat:_________________________________

Angebotenes Produkt:_________________________________
Menge: 55,000 m2

**01.0102 Zulage Bodenanschluss**
Zulage zur Position 101 für den fachgerechten, luft- un
d schall-dichten, unteren Anschluss der vorbeschriebene
n Vorsatz-schalen an bzw. auf eine Stahlbetonrohdecke.

Die Ständerwandprofile sind mit steifpastöser, dispersi
onsge-bundener Masse oder einseitig selbstklebendem, da
uerelast-ischem, geschlossenzelligem Schaumstoffband au
f dem Unter-grund anzusetzen und zu befestigen. Vor Mon
tage der Platten ist ein Spezialpapierstreifen aufzubri
ngen, die Fugen sind zu verspachteln und der Trennstrei
fen nach dem Trocknen abzu-schneiden und zu entsorgen.
Überstehende Spachtelmasse abstoßen. Eckbereich sauber
verschleifen.

Liefern und herstellen.
Menge: 18,000 m

**01.0103 Zulage Wandanschluß 90°**
Zulage zu Pos. 101 für die Herstellung fachgerechter, l
uft- und schalldichter, senkrechter Anschlüsse an verpu
tzte / unverputz-te Massivmauerwerks- bzw. Stahlbetonwä
nde. Anschlüsse im 90 ° - Winkel zum Bestand.

Die Ständerwandprofile sind mit steifpastöser, dispersi
onsge-bundener Masse oder einseitig selbstklebendem, da
uerelast-ischem, geschlossenzelligem Schaumstoffband au
f dem Unter-grund anzusetzen und zu befestigen. Vor Mon
tage der Platten ist ein Spezialpapierstreifen aufzubri
ngen, die Fugen sind zu verspachteln und der Trennstrei
fen nach dem Trocknen abzu-schneiden und zu entsorgen.
Überstehende Spachtelmasse abstoßen. Eckbereich sauber
verschleifen.

Liefern und herstellen.
Menge: 12,500 m

**01.0104 Zulage Deckenanschluss (starr)**
Zulage zur Position 101 für den fachgerechten, luft- un
d schall-dichten, oberen Anschluss der vorbeschriebenen
 Vorsatzschale an eine Stahlbetonrohdecke.

Die Ständerwandprofile sind mit steifpastöser, dispersi
onsge-bundener Masse oder einseitig selbstklebendem, da
uerelast-ischem, geschlossenzelligem Schaumstoffband au
f dem Unter-grund anzusetzen und zu befestigen. Vor Mon
tage der Platten ist ein Spezialpapierstreifen aufzubri
ngen, die Fugen sind zu verspachteln und der Trennstrei
fen nach dem Trocknen abzu-schneiden und zu entsorgen.
Überstehende Spachtelmasse abstoßen. Eckbereich sauber
verschleifen.

Ausführung: waagerecht, starr

Liefern und herstellen.
Menge: 18,000 m

*Hinweis*

**01.0105 Vorsatzschalen 100 mm**
Freistehende Vorsatzschale als einseitig beplankte, lei
chte Trennwand DIN 4103-1, Einbaubereich 1.

Schalldämm-Maß Verbesserung
â^┼Rw,heavy: 14 dB
Wanddicke gesamt: 100 mm
Einbauebene: Erdgeschoss: ± 0,00
1. Obergeschoss: ca. + 3,26
Raum: Wartebereich E-005
Teeküche 01-124.1
Wandhöhe: ca. 3,05 m

Umlaufende Anschlüsse starr, vorhandener Befestigungsun
ter-grund Stahlbeton und Mauerwerk gemäß gesonderten Po
sitio-nen. Ausführung mit Unterkonstruktion aus verzink
ten Stahl-blechprofilen DIN 18182-1, Metallständer CW 7
5, Achstabstand ≤ 625 mm, Boden- und Deckenanschlüsse
 mit Randprofilen UW 75/40/0,6, Befestigung mit bauaufs
ichtlich zugelassenen Befesti-gungsmitteln.

Dämmschicht aus Mineralwolle nach DIN EN 13162, Dicke 4
0 mm, Brandverhalten nach DIN EN 13501-1: A1, Wärmeleit
-fähigkeit Î» ≤ 0,040 W/(mK), längenbezogener Strömun
gs-widerstand nach DIN EN 29053: r ≥ 5 kPa·s/m², einl
agig, dicht stoßen, abrutschsicher verlegen.

Beplankung aus Gipsplatten DIN 18180 bzw. Typ A EN 520
GKB,
zweilagig, Plattendicke 2 x 12,5 mm, Verarbeitung gemäß
 DIN 18181.

Verspachtelung der Gipsplatten gemäß Merkblatt Nr. 2 de
s Bundesverbandes der Gipsindustrie e.V. Qualitätsstufe
 Q3 Standardverspachtelung, Verarbeitung gemäß DIN 1818
1.

Ausführung gemäß Herstellervorgabe. Vorsatzschale liefe
rn und herstellen als fertige Leistung.

Angebotenes Fabrikat:_________________________________

Angebotenes Produkt:_________________________________
Menge: 31,000 m2

**01.0106 Zulage Bodenanschluss**
Zulage zur Position 105 für den fachgerechten, luft- un
d schall-dichten, unteren Anschluss der vorbeschriebene
n Vorsatz-schalen an bzw. auf eine Stahlbetonrohdecke.

Die Ständerwandprofile sind mit steifpastöser, dispersi
onsge-bundener Masse oder einseitig selbstklebendem, da
uerelast-ischem, geschlossenzelligem Schaumstoffband au
f dem Unter-grund anzusetzen und zu befestigen. Vor Mon
tage der Platten ist ein Spezialpapierstreifen aufzubri
ngen, die Fugen sind zu verspachteln und der Trennstrei
fen nach dem Trocknen abzu-schneiden und zu entsorgen.
Überstehende Spachtelmasse abstoßen. Eckbereich sauber
verschleifen.

Liefern und herstellen.
Menge: 10,500 m

**01.0107 Zulage Wandanschluß 90°**
Zulage zu Pos. 105 für die Herstellung fachgerechter, l
uft- und schalldichter, senkrechter Anschlüsse an verpu
tzte / unverputz-te Massivmauerwerks- bzw. Stahlbetonwä
nde. Anschlüsse im 90 ° - Winkel zum Bestand.

Die Ständerwandprofile sind mit steifpastöser, dispersi
onsge-bundener Masse oder einseitig selbstklebendem, da
uerelast-ischem, geschlossenzelligem Schaumstoffband au
f dem Unter-grund anzusetzen und zu befestigen. Vor Mon
tage der Platten ist ein Spezialpapierstreifen aufzubri
ngen, die Fugen sind zu verspachteln und der Trennstrei
fen nach dem Trocknen abzu-schneiden und zu entsorgen.
Überstehende Spachtelmasse abstoßen. Eckbereich sauber
verschleifen.

Liefern und herstellen.
Menge: 12,500 m

**01.0108 Zulage Deckenanschluss (starr)**
Zulage zur Position 105 für den fachgerechten, luft- un
d schall-dichten, oberen Anschluss der vorbeschriebenen
 Vorsatzschale an eine Stahlbetonrohdecke.

Die Ständerwandprofile sind mit steifpastöser, dispersi
onsge-bundener Masse oder einseitig selbstklebendem, da
uerelast-ischem, geschlossenzelligem Schaumstoffband au
f dem Unter-grund anzusetzen und zu befestigen. Vor Mon
tage der Platten ist ein Spezialpapierstreifen aufzubri
ngen, die Fugen sind zu verspachteln und der Trennstrei
fen nach dem Trocknen abzu-schneiden und zu entsorgen.
Überstehende Spachtelmasse abstoßen. Eckbereich sauber
verschleifen.

Ausführung: waagerecht, starr

Liefern und herstellen.
Menge: 10,500 m

**01.0109 Zulage 90° - Außenecken**
Zulage zur Pos. 105 für die fachgerechte Herstellung vo
n 90 ° -Außenecken. Außenseitig ist ein Kantenschutzpro
fil anzu-setzen, zu verspachteln und zu verschleifen.

Liefern und montieren.
Menge: 12,500 m

**01.0110 Zulage 90° - Innenecken**
Zulage zur Pos. 105 für die fachgerechte Herstellung vo
n 90 ° -Innenecken. Die Innenecke ist zu verspachteln u
nd zu verschleifen.

Liefern und montieren.
Menge: 16,000 m

*Hinweis*

**01.0111 Gipskartonständerwand, 100 mm**
Nichttragende, innere Trennwand als Gipskartonständerwa
nd, Einbaubereich 1 in Ständerbauart, beidseitig beplan
kt.

Wanddicke: 100 mm
Wandhöhe: bis ca. 3,05 m über OK Rohboden
Einbauebene: Erdgeschoss, ± 0,00
1. Obergeschoss, ca. + 3,26
Raum:Teeküche/ WC
01-124.1/ 01-125.1
Qualitätsstandard: Q 3 (Oberflächenbeschaffenheit)

Die Anschlüsse werden nach gesonderten Positionen ausge
-schrieben.

Bewertetes Schalldämmaß
nach DIN 4109:Rw,R = 54,1 dB
Feuerwiderstandsklasse:-

Unterkonstruktion aus verzinkten Stahlblechprofilen nac
h DIN 18 183 als Einfachständerwerk, d = 50 mm.

Dämmschicht als Trennwandplatten aus Mineralwolle mit R
AL-Gütezeichen der Gütegemeinschaft Mineralwolle e.V.,
ge-sundheitlich unbedenklich nach der Gefahrstoffverord
nung und freigezeichnet nach EU-Richtlinie 97/69 Nota Q
.

Baustoffklasse: A
WLG:040
Anwendungstyp: WL-w
Dicke: 40 mm

passgenau, lückenlos und abrutschsicher verlegen.

Beplankung/
Verarbeitung DIN 18 181:beidseitig aus Gipskartonbauplatten GKB
Plattendicke: 2 x 12,5 mm

Platten stumpf stoßen und unter Verwendung von Papier-f
ugendeckstreifen verspachteln. Befestigung der Beplanku
ng mit Schnellbauschrauben. Sichtbare Teile der Befesti
-gungsmittel verspachteln. Überstehende Spachtelmasse i
m Bereich der Fugen und Schraubenköpfe abstoßen, inkl.
dem Verschleifen (Qualitätsstandard Q 3).

Liefern und montieren.

Angebotenes Fabrikat:_________________________________

Angebotenes Produkt:_________________________________
Menge: 13,000 m2

**01.0112 Zulage Bodenanschluss**
Zulage zur Position 111 für den fachgerechten, luft- un
d schall-dichten, unteren Anschluss der vorbeschriebene
n Trockenbau-wände an bzw. auf eine Stahlbetonrohdecke.

Die Ständerwandprofile sind mit steifpastöser, dispersi
onsge-bundener Masse oder einseitig selbstklebendem, da
uerelast-ischem, geschlossenzelligem Schaumstoffband au
f dem Unter-grund anzusetzen und zu befestigen. Vor Mon
tage der Platten ist ein Spezialpapierstreifen aufzubri
ngen, die Fugen sind zu verspachteln und der Trennstrei
fen nach dem Trocknen abzu-schneiden und zu entsorgen.
Überstehende Spachtelmasse abstoßen. Eckbereich sauber
verschleifen.

Liefern und herstellen.
Menge: 4,250 m

**01.0113 Zulage Wandanschluß 90°**
Zulage zu Pos. 111 für die Herstellung fachgerechter, l
uft- und schalldichter, senkrechter 90 ° - Anschlüsse d
er Trockenbau-wände an verputzte / unverputzte Massivma
uerwerks- bzw. Stahlbetonwände.

Die Ständerwandprofile sind mit steifpastöser, dispersi
onsge-bundener Masse oder einseitig selbstklebendem, da
uerelast-ischem, geschlossenzelligem Schaumstoffband au
f dem Unter-grund anzusetzen und zu befestigen. Vor Mon
tage der Platten ist ein Spezialpapierstreifen aufzubri
ngen, die Fugen sind zu verspachteln und der Trennstrei
fen nach dem Trocknen abzu-schneiden und zu entsorgen.
Überstehende Spachtelmasse abstoßen. Eckbereich sauber
verschleifen.

Liefern und herstellen.
Menge: 3,250 m

**01.0114 Zulage Wandanschluß 45°**
Zulage zu Pos. 111 für die Herstellung fachgerechter, l
uft- und schalldichter, senkrechter 45 ° - Anschlüsse d
er Trockenbau-wände an verputzte / unverputzte Massivma
uerwerks- bzw. Stahlbetonwände.

Die Ständerwandprofile sind mit steifpastöser, dispersi
onsge-bundener Masse oder einseitig selbstklebendem, da
uerelast-ischem, geschlossenzelligem Schaumstoffband au
f dem Unter-grund anzusetzen und zu befestigen. Vor Mon
tage der Platten ist ein Spezialpapierstreifen aufzubri
ngen, die Fugen sind zu verspachteln und der Trennstrei
fen nach dem Trocknen abzu-schneiden und zu entsorgen.
Überstehende Spachtelmasse abstoßen. Eckbereich sauber
verschleifen.

Liefern und herstellen.
Menge: 3,250 m

**01.0115 Zulage Deckenanschluss (starr)**
Zulage zur Position 111 für den fachgerechten, luft- un
d schall-dichten, oberen Anschluss der vorbeschriebenen
 Trockenbau-wände an eine Stahlbetonrohdecke.

Die Ständerwandprofile sind mit steifpastöser, dispersi
onsge-bundener Masse oder einseitig selbstklebendem, da
uerelast-ischem, geschlossenzelligem Schaumstoffband au
f dem Unter-grund anzusetzen und zu befestigen. Vor Mon
tage der Platten ist ein Spezialpapierstreifen aufzubri
ngen, die Fugen sind zu verspachteln und der Trennstrei
fen nach dem Trocknen abzu-schneiden und zu entsorgen.
Überstehende Spachtelmasse abstoßen. Eckbereich sauber
verschleifen.

Ausführung: waagerecht, starr

Liefern und herstellen.
Menge: 4,250 m

**01.0116 Zulage 45° - Außen-/ Innenecken**
Zulage zur Pos. 111 für die fachgerechte Herstellung vo
n 45 ° -Außen-/ Innenecken. Außenseitig ist ein Kantens
chutzprofil anzusetzen, zu verspachteln und zu verschle
ifen. Die Innenecke ist ebenfalls zu verspachteln und z
u verschleifen.

Liefern und montieren.
Menge: 9,500 m

*Hinweis*

**01.0117 Gipskartonständerwand, 150 mm**
Nichttragende, innere Trennwand als Gipskartonständerwa
nd, Einbaubereich 1 in Ständerbauart, beidseitig beplan
kt.

Wanddicke: 150 mm
Wandhöhe: bis ca. 3,05 m über OK Rohboden
Einbauebene: Erdgeschoss, ± 0,00
1. Obergeschoss, ca. + 3,26
Raum:Kopierraum/ Teeküche E-012.1
Zulassung 4 E-007.4
Zulassung 1 E-007.1
Büro E-006
Büro 01-109/ 01-108
Büro 01-107/ 01-108
Warten/ Anmeldung 01-104/ 01-103
Büro 01-119/ 01-118
Büro/ Kasse 01-100/ 01-101
Qualitätsstandard: Q 3 (Oberflächenbeschaffenheit)

Die Anschlüsse werden nach gesonderten Positionen ausge
-schrieben.

Bewertetes Schalldämmaß
nach DIN 4109:R w,R = 58,4 dB
Feuerwiderstandsklasse:-

Unterkonstruktion aus verzinkten Stahlblechprofilen nac
h DIN 18 183 als Einfachständerwerk, d = 100 mm.

Dämmschicht als Trennwandplatten aus Mineralwolle mit R
AL-Gütezeichen der Gütegemeinschaft Mineralwolle e.V.,
ge-sundheitlich unbedenklich nach der Gefahrstoffverord
nung und freigezeichnet nach EU-Richtlinie 97/69 Nota Q
.

Baustoffklasse: A
WLG:040
Anwendungstyp: WL-w
Dicke: 80 mm

passgenau, lückenlos und abrutschsicher verlegen.

Beplankung/
Verarbeitung DIN 18 181:zweilagig aus Gipskarton-baupla
tten GKB, beidseitig
Plattendicke: 2 x 12,5 mm

Platten stumpf stoßen und unter Verwendung von Papier-f
ugendeckstreifen verspachteln. Befestigung der Beplanku
ng mit Schnellbauschrauben. Sichtbare Teile der Befesti
-gungsmittel verspachteln. Überstehende Spachtelmasse i
m Bereich der Fugen und Schraubenköpfe abstoßen, inkl.
dem Verschleifen (Qualitätsstandard Q 3).

Liefern und montieren.

Angebotenes Fabrikat:_________________________________

Angebotenes Produkt:_________________________________
Menge: 183,000 m2

**01.0118 Zulage Bodenanschluss**
Zulage zur Position 117 für den fachgerechten, luft- un
d schall-dichten, unteren Anschluss der vorbeschriebene
n Trockenbau-wände an bzw. auf eine Stahlbetonrohdecke.

Die Ständerwandprofile sind mit steifpastöser, dispersi
onsge-bundener Masse oder einseitig selbstklebendem, da
uerelast-ischem, geschlossenzelligem Schaumstoffband au
f dem Unter-grund anzusetzen und zu befestigen. Vor Mon
tage der Platten ist ein Spezialpapierstreifen aufzubri
ngen, die Fugen sind zu verspachteln und der Trennstrei
fen nach dem Trocknen abzu-schneiden und zu entsorgen.
Überstehende Spachtelmasse abstoßen. Eckbereich sauber
verschleifen.

Liefern und herstellen.
Menge: 60,000 m

**01.0119 Zulage Wandanschluß 90°**
Zulage zu Pos. 117 für die Herstellung fachgerechter, l
uft- und schalldichter, senkrechter 90 ° - Anschlüsse d
er Trockenbau-wände an verputzte / unverputzte Massivma
uerwerks- und Stahlbetonwände.

Die Ständerwandprofile sind mit steifpastöser, dispersi
onsge-bundener Masse oder einseitig selbstklebendem, da
uerelast-ischem, geschlossenzelligem Schaumstoffband au
f dem Unter-grund anzusetzen und zu befestigen. Vor Mon
tage der Platten ist ein Spezialpapierstreifen aufzubri
ngen, die Fugen sind zu verspachteln und der Trennstrei
fen nach dem Trocknen abzu-schneiden und zu entsorgen.
Überstehende Spachtelmasse abstoßen. Eckbereich sauber
verschleifen.

Liefern und herstellen.
Menge: 63,000 m

**01.0120 Zulage Deckenanschluss (starr)**
Zulage zur Position 117 für den fachgerechten, luft- un
d schall-dichten, oberen Anschluss der vorbeschriebenen
 Trocken-bauwände an eine Stahlbetonrohdecke.

Die Ständerwandprofile sind mit steifpastöser, dispersi
onsge-bundener Masse oder einseitig selbstklebendem, da
uerelast-ischem, geschlossenzelligem Schaumstoffband au
f dem Unter-grund anzusetzen und zu befestigen. Vor Mon
tage der Platten ist ein Spezialpapierstreifen aufzubri
ngen, die Fugen sind zu verspachteln und der Trennstrei
fen nach dem Trocknen abzu-schneiden und zu entsorgen.
Überstehende Spachtelmasse abstoßen. Eckbereich sauber
verschleifen.

Ausführung: waagerecht, starr

Liefern und herstellen.
Menge: 60,000 m

**01.0121 Zulage Anschluss GK-Wand**
Zulage zur Pos. 117 für den Anschluss der vorbeschriebe
nen Trockenbauwand an eine F30-GK-Wand in gleicher Eben
e. Stöße verspachteln. Überstehende Spachtelmasse absto
ßen. Stöße sauber verschleifen.

Liefern und montieren.
Menge: 3,250 m

**01.0122 Zulage 90° - Außen-/ Innenecken**
Zulage zur Pos. 117 für die fachgerechte Herstellung vo
n 90 ° -Außen-/ Innenecken. Außenseitig ist ein Kantens
chutzprofil anzusetzen, zu verspachteln und zu verschle
ifen. Die Innenecke ist ebenfalls sauber zu verspachtel
n und verschleifen.

Liefern und montieren.
Menge: 3,250 m

**01.0123 Zulage 45° - Außen-/ Innenecken**
Zulage zur Pos. 117 für die fachgerechte Herstellung vo
n 45 ° -Außen-/ Innenecken. Außenseitig ist ein Kantens
chutzprofil anzusetzen, zu verspachteln und zu verschle
ifen. Die Innenecke ist ebenfalls zu verspachteln und z
u verschleifen.

Liefern und montieren.
Menge: 3,250 m

**01.0124 Zulage T-Verbindung**
Zulage zur Pos. 117 für die Herstellung einer T-Verbind
ung im 90 ° - Winkel zwischen den vorbeschriebenen Stän
derwänden. Spezialpapierstreifen ansetzen. Ecken mit Fu
genspachtel-masse verspachteln. Überstehende Spachtelma
sse abstoßen. Eckbereich sauber verschleifen.

Liefern und montieren.
Menge: 16,000 m

**01.0125 Zulage Türöffnungen 88,5 x 227 cm**
Zulage zur vorstehenden Trockenbau-Wandposition 117 für
 die Herstellung von Türöffnungen mit Sturzprofil, seit
lich raum-hoch verstärken mit Metallständerprofilen UA
100, einschl. Boden- und Deckenanschluss mit Türpfosten
steckwinkel, befes-tigen mit Dübeln und Schrauben.

Breite: ca. 88,5 cm
Höhe: ca. 227 cm
Wanddicke: 150 mm
Menge: 2,000 St

**01.0126 Zulage Türöffnungen 95 x 227 cm**
Zulage zur vorstehenden Trockenbau-Wandposition 117 für
 die Herstellung von Türöffnungen mit Sturzprofil, seit
lich raum-hoch verstärken mit Metallständerprofilen UA
100, einschl. Boden- und Deckenanschluss mit Türpfosten
steckwinkel, befes-tigen mit Dübeln und Schrauben.

Breite: ca. 95 cm
Höhe: ca. 227 cm
Wanddicke: 150 mm
Menge: 1,000 St

**01.0127 Zulage Türöffnungen 101 x 227 cm**
Zulage zur vorstehenden Trockenbau-Wandposition 117 für
 die Herstellung von Türöffnungen mit Sturzprofil, seit
lich raum-hoch verstärken mit Metallständerprofilen UA
100, einschl. Boden- und Deckenanschluss mit Türpfosten
steckwinkel, befes-tigen mit Dübeln und Schrauben.

Breite: ca. 101 cm
Höhe: ca. 227 cm
Wanddicke: 150 mm
Menge: 3,000 St

**01.0128 Zulage Türöffnungen 130 x 227 cm**
Zulage zur vorstehenden Trockenbau-Wandposition 117 für
 die Herstellung von Türöffnungen mit Sturzprofil, seit
lich raum-hoch verstärken mit Metallständerprofilen UA
100, einschl. Boden- und Deckenanschluss mit Türpfosten
steckwinkel, befes-tigen mit Dübeln und Schrauben.

Breite: ca. 130 cm
Höhe: ca. 227 cm
Wanddicke: 150 mm
Menge: 2,000 St

**01.0129 Zulage Fensteröffnung 270 x 60 cm**
Zulage zur vorstehenden Trockenbau-Wandposition 117 für
 die Herstellung von Fensteröffnungen mit Sturz- und Br
üstungsprofil UW 100/40/06, seitlich raumhoch verstärke
n mit Metallständerprofilen CW 100/50/06, einschl. Bode
n- und Deckenanschluss mit Türpfostensteckwinkel, befes
tigen mit Dübeln und Schrauben.

Breite: ca. 270 cm
Höhe: ca. 60 cm
BRH:ca. 1,74 m
Wanddicke: 150 mm
Menge: 2,000 St

*Hinweis*

**01.0130 Gipskartonständerwand, 150 mm**
Nichttragende, innere Trennwand als Gipskartonständerwa
nd, Einbaubereich 1 in Ständerbauart, beidseitig beplan
kt.

Wanddicke: 150 mm
Wandhöhe: bis ca. 3,05 m über OK Rohboden
Einbauebene: Erdgeschoss, ± 0,00
1. Obergeschoss, ca. + 3,26
Raum: WC-Trakt E-020
Büro/ Putzraum 01-110/01-128.1
WC-Trakt 01-125
Teeküche/ Kopierraum 01-124
Qualitätsstandard: Q 3 (Oberflächenbeschaffenheit)

Die Anschlüsse werden nach gesonderten Positionen ausge
-schrieben.

Bewertetes Schalldämmaß
nach DIN 4109:-
Feuerwiderstandsklasse:-

Unterkonstruktion aus verzinkten Stahlblechprofilen nac
h DIN 18 183 als Einfachständerwerk, d = 100 mm.

Beplankung/
Verarbeitung DIN 18 181:zweilagig aus Gipskarton-baupla
tten GKB, beidseitig
Plattendicke: 2 x 12,5 mm

Platten stumpf stoßen und unter Verwendung von Papier-f
ugendeckstreifen verspachteln. Befestigung der Beplanku
ng mit Schnellbauschrauben. Sichtbare Teile der Befesti
-gungsmittel verspachteln. Überstehende Spachtelmasse i
m Bereich der Fugen und Schraubenköpfe abstoßen, inkl.
dem Verschleifen (Qualitätsstandard Q 3).

Liefern und montieren.

Angebotenes Fabrikat:_________________________________

Angebotenes Produkt:_________________________________
Menge: 35,000 m2

**01.0131 Zulage Bodenanschluss**
Zulage zur Position 130 für den fachgerechten unteren A
nschluss der vorbeschriebenen Trockenbauwände an bzw. a
uf eine Stahlbetonrohdecke.

Die Ständerwandprofile sind mit steifpastöser, dispersi
onsge-bundener Masse oder einseitig selbstklebendem, da
uerelast-ischem, geschlossenzelligem Schaumstoffband au
f dem Unter-grund anzusetzen und zu befestigen. Vor Mon
tage der Platten ist ein Spezialpapierstreifen aufzubri
ngen, die Fugen sind zu verspachteln und der Trennstrei
fen nach dem Trocknen abzu-schneiden und zu entsorgen.
Überstehende Spachtelmasse abstoßen. Eckbereich sauber
verschleifen.

Liefern und herstellen.
Menge: 8,500 m

**01.0132 Zulage Wandanschluß 90°**
Zulage zu Pos. 130 für die Herstellung fachgerechter se
nkrechter 90 ° - Anschlüsse der Trockenbauwände an verp
utzte / unverputzte Massivmauerwerks- und Stahlbeton-wä
nde.

Die Ständerwandprofile sind mit steifpastöser, dispersi
onsge-bundener Masse oder einseitig selbstklebendem, da
uerelast-ischem, geschlossenzelligem Schaumstoffband au
f dem Unter-grund anzusetzen und zu befestigen. Vor Mon
tage der Platten ist ein Spezialpapierstreifen aufzubri
ngen, die Fugen sind zu verspachteln und der Trennstrei
fen nach dem Trocknen abzu-schneiden und zu entsorgen.
Überstehende Spachtelmasse abstoßen. Eckbereich sauber
verschleifen.

Liefern und herstellen.
Menge: 12,500 m

**01.0133 Zulage Deckenanschluss (starr)**
Zulage zur Position 130 für den fachgerechten oberen An
schluss der vorbeschriebenen Trockenbauwände an eine St
ahlbetonrohdecke.

Die Ständerwandprofile sind mit steifpastöser, dispersi
onsge-bundener Masse oder einseitig selbstklebendem, da
uerelast-ischem, geschlossenzelligem Schaumstoffband au
f dem Unter-grund anzusetzen und zu befestigen. Vor Mon
tage der Platten ist ein Spezialpapierstreifen aufzubri
ngen, die Fugen sind zu verspachteln und der Trennstrei
fen nach dem Trocknen abzu-schneiden und zu entsorgen.
Überstehende Spachtelmasse abstoßen. Eckbereich sauber
verschleifen.

Ausführung: waagerecht, starr

Liefern und herstellen.
Menge: 8,500 m

**01.0134 Zulage Anschluss GK-Wand**
Zulage zur Pos. 130 für den Anschluss der vorbeschriebe
nen Trockenbauwand an eine F30-GK-Wand in gleicher Eben
e. Stöße verspachteln. Überstehende Spachtelmasse absto
ßen. Stöße sauber verschleifen.

Liefern und montieren.
Menge: 3,250 m

**01.0135 Zulage 90° - Außenecken**
Zulage zur Pos. 130 für die fachgerechte Herstellung vo
n 90 ° -Außenecken. Außenseitig ist ein Kantenschutzpro
fil anzu-setzen, zu verspachteln und zu verschleifen. D
ie Innenecke ist ebenfalls zu verspachteln und zu versc
hleifen.

Liefern und montieren.
Menge: 3,250 m

**01.0136 Zulage offenes Wandende**
Zulage zur Position 130 für das Herstellen eines offene
n, Wandendes. Das Wandende ist auf die Wandbreite von 1
50 mm zweilagig mit Gipskartonbauplatten GKB, d = 2 x 1
2,5 mm zu verkleiden und Eckschutzleisten auf die gesam
te Höhe ansetzen. Ecken, Befestigungsmittel und Platten
stöße unter Verwendung von Papierfugendeckstreifen vers
pachteln, ver-schleifen und malerfertig herrichten.

Liefern und herstellen.
Menge: 3,250 m

**01.0137 Zulage Türöffnungen 83,5 x 227 cm**
Zulage zur vorstehenden Trockenbau-Wandposition 130 für
 die Herstellung von Türöffnungen mit Sturzprofil, seit
lich raum-hoch verstärken mit Metallständerprofilen UA
100, einschl. Boden- und Deckenanschluss mit Türpfosten
steckwinkel, befes-tigen mit Dübeln und Schrauben.

Breite: ca. 83,5 cm
Höhe: ca. 227 cm
Wanddicke: 150 mm
Menge: 3,000 St

**01.0138 Schiebetür - Einbaukit**
Schiebetür-Unterkonstruktion für Metallständerwand mit
Unter-konstruktion CW 100, inkl. Befestigungsmaterial F
ertigwand-dicke 150 mm, Einbausatz aus Aluminiumkastenp
rofilen, Höhe 2.270 mm, einflügelige Schiebetür, inkl.
Laufschiene, wartungs-freien Kunststoff-Laufwagen und B
efestigungsplatte für Holztürblatt.

Holztürblattdicke: ca. 40 mm
Breite: ca. 835 mm
Höhe: ca. 2.270 mm

Liefern und montieren.

Angebotenes Fabrikat:_________________________________

Angebotenes Produkt:_________________________________
Menge: 3,000 St.

*Hinweis*

**01.0139 Gipskartonständerwand, 150 mm (F30A)**
Nichttragende, innere Trennwand als Gipskartonständerwa
nd, Einbaubereich 1 in Ständerbauart, beidseitig beplan
kt.

Wanddicke: 150 mm
Wandhöhe: bis ca. 3,05 m über OK Rohboden
Einbauebene: Erdgeschoss,± 0,00
1. Obergeschoss, ca. + 3,26
Raum: Büro-Putzraum 01-110/ 01-128.1
Büro/ Flur 01-131.3/ 01-109
Büro 01-110/ 01-109
Flur 2.1/ Büro 01-131.2/ 01-107
Flur 2.1/ Büro 01-131.2/ 01-108
Flur 2.1/ Büro 01-131.2/ 01-109
Backoffice/ Info 01-106/ 01-105
Flur 1/ Büro 01-131.1
Qualitätsstandard: Q 3 (Oberflächenbeschaffenheit)

Die Anschlüsse werden nach gesonderten Positionen ausge
-schrieben.

Bewertetes Schalldämmaß
nach DIN 4109:R w,R = 58,4 dB
Feuerwiderstandsklasse: F 30 A

Unterkonstruktion aus verzinkten Stahlblechprofilen nac
h DIN 18 183 als Einfachständerwerk, d = 100 mm.

Dämmschicht als Trennwandplatten aus Mineralwolle mit R
AL-Gütezeichen der Gütegemeinschaft Mineralwolle e.V.,
ge-sundheitlich unbedenklich nach der Gefahrstoffverord
nung und freigezeichnet nach EU-Richtlinie 97/69 Nota Q
.

Baustoffklasse: A
WLG:040
Anwendungstyp: WL-w
Dicke: 80 mm

passgenau, lückenlos und abrutschsicher verlegen.

Beplankung/
Verarbeitung DIN 18 181:zweilagig aus Gipskarton-baupla
tten GKB, beidseitig
Plattendicke: 2 x 12,5 mm

Platten stumpf stoßen und unter Verwendung von Papier-f
ugendeckstreifen verspachteln. Befestigung der Beplanku
ng mit Schnellbauschrauben. Sichtbare Teile der Befesti
-gungsmittel verspachteln. Überstehende Spachtelmasse i
m Bereich der Fugen und Schraubenköpfe abstoßen, inkl.
dem Verschleifen (Qualitätsstandard Q 3).

Ausführung gemäß Vorgaben des Herstellers sowie nach de
m Allgemein Bauaufsichtlichen Prüfzeugnis, der Allgemei
n Bauaufsichtlichen Zulassung bzw. der DIN 4102 - Teil
4. Vom Auftragnehmer ist nach Abschluss der Arbeiten ei
ne Fachbauleitererklräung, eine Errichtererklärung sowi
e eine Übereinstimmungserklärung abzugeben.

Angebotenes Fabrikat:_________________________________

Angebotenes Produkt:_________________________________
Menge: 86,000 m2

**01.0140 Zulage Bodenanschluss**
Zulage zur Position 139 für den fachgerechten, luft- un
d schall-dichten, brandschutztechnisch zulässigen, wirk
samen und zulassungskonformen, unteren Anschluss der vo
rbeschriebenen Trockenbauwände an bzw. auf eine Stahlbe
tonrohdecke.

Die Ständerwandprofile sind mit steifpastöser, dispersi
onsge-bundener Masse oder einseitig selbstklebendem, da
uerelast-ischem, geschlossenzelligem Schaumstoffband au
f dem Unter-grund anzusetzen und zu befestigen. Vor Mon
tage der Platten ist ein Spezialpapierstreifen aufzubri
ngen, die Fugen sind zu verspachteln und der Trennstrei
fen nach dem Trocknen abzu-schneiden und zu entsorgen.
Überstehende Spachtelmasse abstoßen. Eckbereich sauber
verschleifen.

Liefern und herstellen.
Menge: 28,000 m

**01.0141 Zulage Wandanschluß 90°**
Zulage zu Pos. 139 für die Herstellung fachgerechter, l
uft- und schalldichter brandschutztechnisch zulässiger,
 wirksamer und zulassungskonformer, senkrechter 90 ° -
Anschlüsse der Trockenbauwände an verputzte / unverputz
te Massivmauer-werkswände.

Die Ständerwandprofile sind mit steifpastöser, dispersi
onsge-bundener Masse oder einseitig selbstklebendem, da
uerelast-ischem, geschlossenzelligem Schaumstoffband au
f dem Unter-grund anzusetzen und zu befestigen. Vor Mon
tage der Platten ist ein Spezialpapierstreifen aufzubri
ngen, die Fugen sind zu verspachteln und der Trennstrei
fen nach dem Trocknen abzu-schneiden und zu entsorgen.
Überstehende Spachtelmasse abstoßen. Eckbereich sauber
verschleifen.

Liefern und herstellen.
Menge: 31,500 m

**01.0142 Zulage Wandanschluß 45°**
Zulage zu Pos. 139 für die Herstellung fachgerechter, l
uft- und schalldichter brandschutztechnisch zulässiger,
 wirksamer und zulassungskonformer, senkrechter 45 ° -
Anschlüsse der Trockenbauwände an verputzte / unverputz
te Massivmauer-werks- und Stahlbetonwände.

Die Ständerwandprofile sind mit steifpastöser, dispersi
onsge-bundener Masse oder einseitig selbstklebendem, da
uerelast-ischem, geschlossenzelligem Schaumstoffband au
f dem Unter-grund anzusetzen und zu befestigen. Vor Mon
tage der Platten ist ein Spezialpapierstreifen aufzubri
ngen, die Fugen sind zu verspachteln und der Trennstrei
fen nach dem Trocknen abzu-schneiden und zu entsorgen.
Überstehende Spachtelmasse abstoßen. Eckbereich sauber
verschleifen.

Liefern und herstellen.
Menge: 6,250 m

**01.0143 Zulage Deckenanschluss (starr)**
Zulage zur Position 139 für den fachgerechten, luft- un
d schall-dichten, brandschutztechnisch zulässigen, wirk
samen und zulassungskonformen, oberen Anschluss der vor
beschriebenen Trockenbauwände an eine Stahlbetonrohdeck
e.

Die Ständerwandprofile sind mit steifpastöser, dispersi
onsge-bundener Masse oder einseitig selbstklebendem, da
uerelast-ischem, geschlossenzelligem Schaumstoffband au
f dem Unter-grund anzusetzen und zu befestigen. Vor Mon
tage der Platten ist ein Spezialpapierstreifen aufzubri
ngen, die Fugen sind zu verspachteln und der Trennstrei
fen nach dem Trocknen abzu-schneiden und zu entsorgen.
Überstehende Spachtelmasse abstoßen. Eckbereich sauber
verschleifen.

Ausführung: waagerecht, starr

Liefern und herstellen.
Menge: 28,000 m

**01.0144 Zulage T-Verbindung**
Zulage zur Pos. 139 für die Herstellung einer T-Verbind
ung im 90 ° - Winkel zwischen den vorbeschriebenen Stän
derwänden. Spezialpapierstreifen ansetzen. Ecken mit Fu
genspachtel-masse verspachteln. Überstehende Spachtelma
sse abstoßen. Eckbereich sauber verschleifen.

Liefern und montieren.
Menge: 3,250 m

**01.0145 Zulage 90° - Außenecken**
Zulage zur Pos. 139 für die fachgerechte Herstellung vo
n 90 ° -Außenecken. Außenseitig ist ein Kantenschutzpro
fil anzusetzen, zu verspachteln und zu verschleifen. Di
e Innenecke ist ebenfalls zu verspachteln und zu versch
leifen.

Liefern und montieren.
Menge: 6,250 m

**01.0146 Zulage Anschluss GK-Wand**
Zulage zur Pos. 139 für den Anschluss der vorbeschriebe
nen Trockenbauwand an eine Trockenbauwand in gleicher E
bene. Stöße verspachteln. Überstehende Spachtelmasse ab
stoßen. Stöße sauber verschleifen.

Liefern und montieren.
Menge: 3,250 m

**01.0147 Zulage Türöffnungen 88,5 x 227 cm**
Zulage zur vorstehenden Trockenbau-Wandposition 139 für
 die Herstellung von Türöffnungen mit Sturzprofil, seit
lich raum-hoch verstärken mit Metallständerprofilen UA
100, einschl. Boden- und Deckenanschluss mit Türpfosten
steckwinkel, befes-tigen mit Dübeln und Schrauben.

Breite: ca. 88,5 cm
Höhe: ca. 227 cm
Wanddicke: 150 mm
Menge: 2,000 St

**01.0148 Zulage Türöffnungen 101 x 227 cm**
Zulage zur vorstehenden Trockenbau-Wandposition 139 für
 die Herstellung von Türöffnungen mit Sturzprofil, seit
lich raum-hoch verstärken mit Metallständerprofilen UA
100, einschl. Boden- und Deckenanschluss mit Türpfosten
steckwinkel, befes-tigen mit Dübeln und Schrauben.

Breite: ca. 101 cm
Höhe: ca. 227 cm
Wanddicke: 150 mm
Menge: 2,000 St

**01.0149 Zulage Türöffnungen 131 x 227 cm**
Zulage zur vorstehenden Trockenbau-Wandposition 139 für
 die Herstellung von Türöffnungen mit Sturzprofil, seit
lich raum-hoch verstärken mit Metallständerprofilen UA
100, einschl. Boden- und Deckenanschluss mit Türpfosten
steckwinkel, befes-tigen mit Dübeln und Schrauben.

Breite: ca. 131 cm
Höhe: ca. 227 cm
Wanddicke: 150 mm
Menge: 4,000 St

*Hinweis*

**01.0150 Gipskartonständerwand, 150 mm (F30A)**
Nichttragende, innere Trennwand als Gipskartonständerwa
nd, Einbaubereich 1 in Ständerbauart, beidseitig beplan
kt.

Wanddicke: 150 mm
Wandhöhe: bis ca. 3,05 m über OK Rohboden
Einbauebene: Erdgeschoss, ± 0,00
1. Obergeschoss, ca. + 3,26
Raum:E-Inst.raum/ Flur 3 E-023
E-Inst.raum/ Flur 3 01-128.2
Flur 2.1/ Putzraum 01-128.1
Flur 2.2/ Putzraum 01-128.1

Qualitätsstandard: Q 3 (Oberflächenbeschaffenheit)

Die Anschlüsse werden nach gesonderten Positionen ausge
-schrieben.

Bewertetes Schalldämmaß
nach DIN 4109:-
Feuerwiderstandsklasse: F 30 A

Unterkonstruktion aus verzinkten Stahlblechprofilen nac
h DIN 18 183 als Einfachständerwerk, d = 100 mm.

Beplankung/
Verarbeitung DIN 18 181:zweilagig aus Gipskarton-baupla
tten GKB, beidseitig
Plattendicke: 2 x 12,5 mm

Platten stumpf stoßen und unter Verwendung von Papier-f
ugendeckstreifen verspachteln. Befestigung der Beplanku
ng mit Schnellbauschrauben. Sichtbare Teile der Befesti
-gungsmittel verspachteln. Überstehende Spachtelmasse i
m Bereich der Fugen und Schraubenköpfe abstoßen, inkl.
dem Verschleifen (Qualitätsstandard Q 3).

Ausführung gemäß Vorgaben des Herstellers sowie nach de
m Allgemein Bauaufsichtlichen Prüfzeugnis, der Allgemei
n Bauaufsichtlichen Zulassung bzw. der DIN 4102 - Teil
4. Vom Auftragnehmer ist nach Abschluss der Arbeiten ei
ne Fachbauleitererklräung, eine Errichtererklärung sowi
e eine Übereinstimmungserklärung abzugeben.

Angebotenes Fabrikat:_________________________________

Angebotenes Produkt:_________________________________
Menge: 28,500 m2

**01.0151 Zulage Bodenanschluss**
Zulage zur Position 150 für den fachgerechten, brandsch
utz-technisch zulässigen, wirksamen und zulassungskonfo
rmen, unteren Anschluss der vorbeschriebenen Trockenbau
wände an bzw. auf eine Stahlbetonrohdecke.

Die Ständerwandprofile sind mit steifpastöser, dispersi
onsge-bundener Masse oder einseitig selbstklebendem, da
uerelast-ischem, geschlossenzelligem Schaumstoffband au
f dem Unter-grund anzusetzen und zu befestigen. Vor Mon
tage der Platten ist ein Spezialpapierstreifen aufzubri
ngen, die Fugen sind zu verspachteln und der Trennstrei
fen nach dem Trocknen abzu-schneiden und zu entsorgen.
Überstehende Spachtelmasse abstoßen. Eckbereich sauber
verschleifen.

Liefern und herstellen.
Menge: 9,500 m

**01.0152 Zulage Wandanschluß 90°**
Zulage zu Pos. 150 für die Herstellung fachgerechter, b
randschutztechnisch zulässiger, wirksamer und zulassung
s-konformer, senkrechter 90 ° - Anschlüsse der Trockenb
auwände an verputzte / unverputzte Massivmauerwerks- bz
w. Stahlbeton-wände.

Die Ständerwandprofile sind mit steifpastöser, dispersi
onsge-bundener Masse oder einseitig selbstklebendem, da
uerelast-ischem, geschlossenzelligem Schaumstoffband au
f dem Unter-grund anzusetzen und zu befestigen. Vor Mon
tage der Platten ist ein Spezialpapierstreifen aufzubri
ngen, die Fugen sind zu verspachteln und der Trennstrei
fen nach dem Trocknen abzu-schneiden und zu entsorgen.
Überstehende Spachtelmasse abstoßen. Eckbereich sauber
verschleifen.

Liefern und herstellen.
Menge: 9,500 m

**01.0153 Zulage Deckenanschluss (starr)**
Zulage zur Position 150 für den fachgerechten, brandsch
utz-technisch zulässigen, wirksamen und zulassungskonfo
rmen, oberen Anschluss der vorbeschriebenen Trockenbauw
ände an eine Stahlbetonrohdecke.

Die Ständerwandprofile sind mit steifpastöser, dispersi
onsge-bundener Masse oder einseitig selbstklebendem, da
uerelast-ischem, geschlossenzelligem Schaumstoffband au
f dem Unter-grund anzusetzen und zu befestigen. Vor Mon
tage der Platten ist ein Spezialpapierstreifen aufzubri
ngen, die Fugen sind zu verspachteln und der Trennstrei
fen nach dem Trocknen abzu-schneiden und zu entsorgen.
Überstehende Spachtelmasse abstoßen. Eckbereich sauber
verschleifen.

Ausführung: waagerecht, starr

Liefern und herstellen.
Menge: 9,500 m

**01.0154 Zulage T-Verbindung**
Zulage zur Pos. 150 für die Herstellung einer T-Verbind
ung im 90 ° - Winkel zwischen den vorbeschriebenen Stän
derwänden. Spezialpapierstreifen ansetzen. Ecken mit Fu
genspachtel-masse verspachteln. Überstehende Spachtelma
sse abstoßen. Eckbereich sauber verschleifen.

Liefern und montieren.
Menge: 6,250 m

**01.0155 Zulage 90° - Außen-/ Innenecken**
Zulage zur Pos. 150 für die fachgerechte Herstellung vo
n 90 ° -Außen-/ Innenecken. Außenseitig ist ein Kantens
chutzprofil anzusetzen, zu verspachteln und zu verschle
ifen. Die Innenecke ist ebenfalls zu verspachteln und z
u verschleifen.

Liefern und montieren.
Menge: 3,250 m

**01.0156 Zulage offenes Wandende**
Zulage zur Position 150 für das Herstellen eines offene
n, Wandendes. Das Wandende ist auf die Wandbreite von 1
50 mm zweilagig mit Gipskartonbauplatten GKB, d = 2 x 1
2,5 mm zu verkleiden und Eckschutzleisten auf die gesam
te Höhe ansetzen. Ecken, Befestigungsmittel und Platten
stöße unter Verwendung von Papierfugendeckstreifen vers
pachteln, ver-schleifen und malerfertig herrichten.

Liefern und herstellen.
Menge: 3,250 m

**01.0157 Zulage Türöffnungen 76 x 227 cm**
Zulage zur vorstehenden Trockenbau-Wandposition 150 für
 die Herstellung von Türöffnungen mit Sturzprofil, seit
lich raum-hoch verstärken mit Metallständerprofilen UA
100, einschl. Boden- und Deckenanschluss mit Türpfosten
steckwinkel, befes-tigen mit Dübeln und Schrauben.

Breite: ca. 76 cm
Höhe: ca. 227 cm
Wanddicke: 150 mm
Menge: 2,000 St

**01.0158 Zulage Türöffnungen 88,5 x 227 cm**
Zulage zur vorstehenden Trockenbau-Wandposition 150 für
 die Herstellung von Türöffnungen mit Sturzprofil, seit
lich raum-hoch verstärken mit Metallständerprofilen UA
100, einschl. Boden- und Deckenanschluss mit Türpfosten
steckwinkel, befes-tigen mit Dübeln und Schrauben.

Breite: ca. 88,5 cm
Höhe: ca. 227 cm
Wanddicke: 150 mm
Menge: 1,000 St

*Hinweis*

**01.0159 Trockenbauwand 161 mm (EI 90-M)**
Brandwand, nichttragend, als Montagewand, Feuerwidersta
nds-klasse DIN EN 13501-2: EI 90-M

Wandhöhe: ca. 3,05 m
Wanddicke: 161 mm
Einbauebene: Erdgeschoss: ± 0,00
1. Obergeschoss: + 3,26
Raum:E-Inst.raum/ Flur 3 E-023
E-Inst.raum/ Flur 3 01-128.2

Umlaufende Anschlüsse starr, vorhandener Befestigungs-u
ntergrund Stahlbeton und Mauerwerk, Ausführung mit Unte
rkonstruktion aus verzinkten Stahlblechprofilen DIN 181
82-1, Metallständer CW 100, Boden und Deckenanschlüsse
mit Randprofilen UW 100 nach gesonderter Position.

Dämmschicht aus Mineralwolle nach DIN EN 13162, Dicke 8
0 mm, Brandverhalten nach DIN EN 13501-1: A1, Wärmeleit
fähigkeit Î» ≤ 0,040 W/(mK), längenbezogener Strömung
swiderstand nach DIN EN 29053: r ≥ 5 kPa·s/m², einlag
ig, dicht stoßen, abrutschsicher verlegen.

Beplankung aus Gipsplatten GM-F gem. DIN EN 15283-1, Br
andverhalten A1 DIN EN 13501-1, mit nichtbrennbarer, gi
psbeschichteter Glasvliesummantelung, zweilagig, Platte
n-dicke 2 x 15 mm, Verarbeitung gemäß DIN 18181.

1 Lage Stahlblech ≥ 0,5 mm dick je Wandseite unter de
r obersten Beplankungslage.

Verspachtelung der Gipsplatten in Anlehnung an Merkblat
t Nr. 2 des Bundesverbandes der Gipsindustrie e.V. Qual
itätsstufe Q3 Standardverspachtelung, Verarbeitung gemä
ß DIN 18181.

Ausführung gemäß Vorgaben des Herstellers sowie nach de
m Allgemein Bauaufsichtlichen Prüfzeugnis, der Allgemei
n Bauaufsichtlichen Zulassung bzw. der DIN 4102 - Teil
4. Vom Auftragnehmer ist nach Abschluss der Arbeiten ei
ne Fachbauleitererklräung, eine Errichtererklärung sowi
e eine Übereinstimmungserklärung abzugeben.

Angebotenes Fabrikat:_________________________________

Angebotenes Produkt:_________________________________
Menge: 7,500 m2

**01.0160 Zulage Bodenanschluss**
Zulage zur Position 159 für den fachgerechten, brandsch
utz-technisch zulässigen, wirksamen und zulassungskonfo
rmen Anschluss der vorbeschriebenen Ständerwand an bzw.
 auf eine Stahlbetonrohdecke.

Die Ständerwandprofile sind mit steifpastöser, dispersi
onsge-bundener Masse oder einseitig selbstklebendem, da
uerelast-ischem, geschlossenzelligem Schaumstoffband au
f dem Unter-grund anzusetzen und zu befestigen. Vor Mon
tage der Platten ist ein Spezialpapierstreifen aufzubri
ngen, die Fugen sind zu verspachteln und der Trennstrei
fen nach dem Trocknen abzu-schneiden und zu entsorgen.
Überstehende Spachtelmasse abstoßen. Eckbereich sauber
verschleifen.

Liefern und herstellen.
Menge: 2,500 m

**01.0161 Zulage 90°-Wandanschluss**
Zulage zu Pos. 159 für die Herstellung fachgerechter, b
rand-schutztechnisch zulässiger, wirksamer und zulassun
gs-konformer, senkrechter und 90 ° - winkelrechter Ansc
hlüsse an flankierende Bauteile. Die Ständerwandprofile
 sind beidseits mit steifpastöser, dispersionsgebundene
r Masse auf dem Unter-grund anzusetzen und zu befestige
n. Vor Montage der Platten sind beidseits Spezialpapier
streifen aufzubringen, die Fugen sind zu verspachteln u
nd der Papierstreifen nach dem Trocknen abzuschneiden u
nd zu entsorgen. Überstehende Spachtelmasse abstoßen. E
ckbereich sauber verschleifen.

Liefern und herstellen.
Menge: 6,250 m

**01.0162 Zulage Deckenanschluss waagerecht - starr**
Zulage zur Position 159 für den fachgerechten, brand-sc
hutztechnisch zulässigen, wirksamen und zulassungs-konf
ormen, oberen Anschluss der vorbeschriebenen Ständer-wa
nd an eine Stahlbetondecke.

Die Ständerwandprofile sind beidseits mit steifpastöser
, dispersionsgebundener Masse auf dem Untergrund anzuse
tzen und zu befestigen. Vor Montage der Platten sind be
idseits Spezialpapierstreifen aufzubringen, die Fugen s
ind zu ver-spachteln und der Papierstreifen nach dem Tr
ocknen abzu-schneiden und zu entsorgen. Überstehende Sp
achtelmasse abstoßen. Eckbereich sauber verschleifen.

Ausführung: wagerecht, starr

Liefern und herstellen.
Menge: 2,500 m

**01.0163 Zulage 90° - Außen/ Innenecken**
Zulage zur Pos. 159 für die fachgerechte Herstellung vo
n 90 ° -Außen-/ Innenecken. Außenseitig ist ein Kantens
chutzprofil anzusetzen, zu verspachteln und zu verschle
ifen. Die Innenecke ist ebenfalls zu verspachteln und z
u verschleifen.

Liefern und montieren.
Menge: 6,250 m

*Hinweis*

**01.0164 Trockenbauwand 320 mm (EI 90-M)**
Brandwand, nichttragend, als Montagewand, Feuerwidersta
nds-klasse DIN EN 13501-2: EI 90-M

Wandhöhe: ca. 3,05 m
Wanddicke: 320 mm
Einbauebene: Erdgeschoss: ± 0,00
1. Obergeschoss: + 3,26
Raum:Treppe-Warten/ Anmeldung
01-130.1/ 01-104

Umlaufende Anschlüsse starr, vorhandener Befestigungs-u
ntergrund Stahlbeton und Mauerwerk, Ausführung mit Unte
r-konstruktion aus verzinkten Stahlblechprofilen DIN 18
182-1, Metallständer CW 50, Boden und Deckenanschlüsse
mit Rand-profilen UW 50 nach gesonderter Position.Ausfü
hrung als Installationswand mit Doppelständerwerk.

Dämmschicht aus Mineralwolle nach DIN EN 13162, Dicke 2
 x 40 mm, Brandverhalten nach DIN EN 13501-1: A1, Wärme
-leitfähigkeit Î» ≤ 0,040 W/(mK), längenbezogener Str
ömungs-widerstand nach DIN EN 29053: r ≥ 5 kPa·s/m²,
einlagig, dicht stoßen, abrutschsicher verlegen.

Beplankung aus Gipsplatten GM-F gem. DIN EN 15283-1, Br
andverhalten A1 DIN EN 13501-1, mit nichtbrennbarer, gi
psbeschichteter Glasvliesummantelung, zweilagig, Platte
n-dicke 2 x 15 mm, Verarbeitung gemäß DIN 18181.

1 Lage Stahlblech ≥ 0,5 mm dick je Wandseite unter de
r obersten Beplankungslage.

Verspachtelung der Gipsplatten in Anlehnung an Merkblat
t Nr. 2 des Bundesverbandes der Gipsindustrie e.V. Qual
itätsstufe Q2 Standardverspachtelung, Verarbeitung gemä
ß DIN 18181.

Ausführung gemäß Vorgaben des Herstellers sowie nach de
m Allgemein Bauaufsichtlichen Prüfzeugnis, der Allgemei
n Bauaufsichtlichen Zulassung bzw. der DIN 4102 - Teil
4. Vom Auftragnehmer ist nach Abschluss der Arbeiten ei
ne Fachbauleitererklärung, eine Errichtererklärung sowi
e eine Übereinstimmungserklärung abzugeben.

Angebotenes Fabrikat:_________________________________

Angebotenes Produkt:_________________________________
Menge: 28,000 m2

**01.0165 Zulage Bodenanschluss**
Zulage zur Position 164 für den fachgerechten, luft- un
d schall-dichten, brandschutztechnisch zulässigen, wirk
samen und zu-lassungskonformen Anschluss der vorbeschri
ebenen Ständer-wand an bzw. auf eine Stahlbetonrohdecke
.

Die Ständerwandprofile sind mit steifpastöser, dispersi
onsge-bundener Masse oder einseitig selbstklebendem, da
uerelast-ischem, geschlossenzelligem Schaumstoffband au
f dem Unter-grund anzusetzen und zu befestigen. Vor Mon
tage der Platten ist ein Spezialpapierstreifen aufzubri
ngen, die Fugen sind zu verspachteln und der Trennstrei
fen nach dem Trocknen abzu-schneiden und zu entsorgen.
Überstehende Spachtelmasse abstoßen. Eckbereich sauber
verschleifen.

Liefern und herstellen.
Menge: 9,000 m

**01.0166 Zulage 90°-Wandanschluss**
Zulage zu Pos. 164 für die Herstellung fachgerechter, l
uft- und schalldichter, brandschutztechnisch zulässiger
, wirksamer und zulassungskonformer, senkrechter und 90
 ° - winkelrechter Anschlüsse an flankierende Bauteile.
 Die Ständerwandprofile sind beidseits mit steifpastöse
r, dispersionsgebundener Masse auf dem Unter-grund anzu
setzen und zu befestigen. Vor Montage der Platten sind
beidseits Spezialpapierstreifen aufzubringen, die Fugen
 sind zu verspachteln und der Papierstreifen nach dem T
rocknen abzuschneiden und zu entsorgen. Überstehende Sp
achtelmasse abstoßen. Eckbereich sauber verschleifen.

Liefern und herstellen.
Menge: 6,250 m

**01.0167 Zulage Deckenanschluss waagerecht - starr**
Zulage zur Position 164 für den fachgerechten, luft- un
d schall-dichten, brandschutztechnisch zulässigen, wirk
samen und zulassungskonformen, oberen Anschluss der vor
beschriebenen Ständerwand an eine Stahlbetondecke.

Die Ständerwandprofile sind beidseits mit steifpastöser
, dispersionsgebundener Masse auf dem Untergrund anzuse
tzen und zu befestigen. Vor Montage der Platten sind be
idseits Spezialpapierstreifen aufzubringen, die Fugen s
ind zu ver-spachteln und der Papierstreifen nach dem Tr
ocknen abzu-schneiden und zu entsorgen. Überstehende Sp
achtelmasse abstoßen. Eckbereich sauber verschleifen.

Ausführung: wagerecht, starr

Liefern und herstellen.
Menge: 9,000 m

**01.0168 Zulage Türöffnungen 131 x 227 cm**
Zulage zur vorstehenden Trockenbau-Wandposition 164 für
 die Herstellung von Türöffnungen mit Sturzprofil, seit
lich raum-hoch verstärken mit Metallständerprofilen UA
50, einschl. Boden- und Deckenanschluss mit Türpfostens
teckwinkel, befestigen mit Dübeln und Schrauben. Die Le
ibungen sind beidseitig seitlich sowie sturzseitig mit
dem Plattenmaterial der Pos. 161 zweilagig zu beplanken
, inkl.  der Verspachtelung der Stöße und Schraubenköpf
e.

Breite: ca. 131 cm
Höhe: ca. 227 cm
Wanddicke: 320 mm
Menge: 2,000 St

**01.0169 Zulage Türöffnungen 96 x 227 cm**
Zulage zur vorstehenden Trockenbau-Wandposition 164 für
 die Herstellung von Türöffnungen mit Sturzprofil, seit
lich raum-hoch verstärken mit Metallständerprofilen UA
50, einschl. Boden- und Deckenanschluss mit Türpfostens
teckwinkel, befestigen mit Dübeln und Schrauben. Die Le
ibungen sind beidseitig seitlich sowie sturzseitig mit
dem Plattenmaterial der Pos. 161 zweilagig zu beplanken
, inkl.  der Verspachtelung der Stöße und Schraubenköpf
e.

Breite: ca. 96 cm
Höhe: ca. 227 cm
Wanddicke: 320 mm
Menge: 2,000 St

*Hinweis*

**01.0170 Zulage Ausschnitte 200 x 100 mm**
Zulage zu den vorgenannten Wandpositionen für das Herst
ellen von Ausschnitten in der doppellagigen Beplankung
2 x 12,5 mm, ca. 200 x 100 mm, einschl. dem sauberen An
spachteln.

Liefern und herstellen.
Menge: 3,000 St

**01.0171 Zulage Ausschnitte 200 x 100 mm (Tunnel)**
Zulage zu den vorgenannten Wandpositionen für das Her-s
tellen von Ausschnitten, einschl. der allseitig viersei
tigen, doppellagigen Beplankung in der Öffnung, ca. 200
 x 100 mm, Tiefe ca. 150 mm, einschl. dem sauberen Ansp
achteln.

Liefern und herstellen.
Menge: 3,000 St

**01.0172 Zulage Ausführung mit imprägnierten Gipskartonbauplatten**
Zulage zu den vorstehenden Trockenbaupositionen für die
 Aus-führung der Trockenbauwände mit imprägnierten Gips
karton-bauplatten, beidseits, zweilagig, D = 2 x 12,5 m
m, Abrechnung nach qm Wandfläche je Ansichtsseite.
Menge: 59,000 m2

**01.0173 Zulage für Kleinflächen 5 qm**
Zulage zu den vorstehenden Trockenbaupositionen für die
 Herstellung von Trockenbauwänden in Kleinflächen ≤ 5
,00 qm nach DIN 18340.
Menge: 7,000 St.

**01.0174 Zulage Wandeinlage**
Zulage zu den vorstehenden Wandpositionen für die Liefe
rung und den Einbau von Wandeinlagen aus Gipsfaserplatt
en, d = 18 mm, Abmessungen 295 x 610 mm, beidseits kürz
bar, einseitig genutet.
Menge: 3,000 St.

**01.0175 Zulage Ausschnitte ø 60 mm**
Zulage zu den vorstehenden Wandpositionen für das Herst
el-len von Ausschnitten bis ca. ø 60 mm, einschl. dem s
auberen Anspachteln. Ausführung der Ausschnitte in GKB/
 GKBi-Platten.

Liefern und herstellen.
Menge: 3,000 St.

**01.0176 Zulage Ausschnitte ø 30 mm**
Zulage zu den vorstehenden Wandpositionen für das Herst
el-len von Ausschnitten bis ca. ø 30 mm, einschl. dem s
auberen Anspachteln. Ausführung der Ausschnitte in GKB/
 GKBi-Platten.
Menge: 6,000 St

### 02 BRANDSCHUTZKANÄLE/ STAHLTRÄGER- UND -STÜ

*Hinweis*

**02.0201 Stahlträgerbekleidung HEA 140**
Stahlträger-Bekleidung
Brandschutztechnische Anforderungen an die Bekleidung,
Feuerwiderstandsklasse 90 Minuten nach DIN EN 13381-4.
Verwendete Profilart nach DIN EN 10025-1: HEA 140, Prof
ilhöhe: 133 mm, Einbauhöhe ca. 3,05 m, Einbau im Erdges
choss.
Ausführung ohne Unterkonstruktion, dreiseitig mit nicht
-brennbaren, faserverstärkten Gipsplatten GM-F gem. DIN
 EN 15283-1 Brandverhalten A1 DIN EN 13501-1, Plattendi
cke 30 mm, Achsabstand max. 600 mm, einlagig, Plattenst
oß hinterlegen und stumpf stoßen. Fehlstellen mit zugeh
öriger Spachtel schließen. Befestigung aller Beplankung
slagen mit Stahlklammern nach DIN 18182-2 bzw. DIN EN 1
4566 mit Stahldrahtdurchmesser ≥ 1,34 mm oder mit bau
aufsichtlich zugelassenen Befestigungsmitteln.
Ausführung gemäß Datenblatt und AbP/ AbZ des Hersteller
s.

Bei der Preisbildung sind zwei Stck. 45 ° Anschlüsse an
 die flankierenden Wände.

Angebotenes Fabrikat:_________________________________

Angebotenes Produkt:_________________________________
Menge: 2,750 m

**02.0202 Stahlträgerbekleidung HEA 260**
Stahlträger-Bekleidung
Brandschutztechnische Anforderungen an die Bekleidung,
Feuerwiderstandsklasse 90 Minuten nach DIN EN 13381-4.
Verwendete Profilart nach DIN EN 10025-1: HEA 260, Prof
ilhöhe 250 mm, Einbauhöhe 3,05 m, Einbau im 1. Obergesc
hoss.
Ausführung ohne Unterkonstruktion, dreiseitig mit nicht
 brennbaren, faserverstärkten Gipsplatten GM-F gem. DIN
 EN 15283-1 Brandverhalten A1 DIN EN 13501-1, Plattendi
cke 20 mm, Achsabstand max. 600 mm, einlagig, Plattenst
oß hinterlegen und stumpf stoßen. Fehlstellen mit zugeh
öriger Spachtel schließen. Befestigung aller Beplankung
slagen mit Stahlklammern nach DIN 18182-2 bzw. DIN EN 1
4566 mit Stahldrahtdurchmesser ≥ 1,34 mm oder mit bau
aufsichtlich zugelassenen Befestigungsmitteln.

Ausführung gemäß Datenblatt und AbP/ AbZ des Hersteller
s.

Bei der Preisbildung sind vier Anschlüsse an die flanki
erenden Bauteile zu berücksichtigen.

Angebotenes Fabrikat:_________________________________

Angebotenes Produkt:_________________________________
Menge: 9,500 m

**02.0203 Stahlträgerbekleidung HEA 160**
Leistung wie unter Pos. 202 in vollem Umfang beschriebe
n, jedoch Profiltyp HEA 160, Profilhöhe 152 mm, Beplank
ungs-dicke 25 mm, dreiseitig, Einbau im 1. Obergeschoss
. Bei der Preisbildung zu berücksichtigen sind 4 Stck.
Anschlüsse (winkelrecht) zur vorbeschriebenen Trägerver
kleidung.
Menge: 0,600 m

**02.0204 Stahlträgerbekleidung HEB 160**
Leistung wie unter Pos. 202 in vollem Umfang beschriebe
n, jedoch Profiltyp HEB 180, Profilhöhe 180 mm, Beplank
ungs-dicke 20 mm, dreiseitig, Einbau im 1. Obergeschoss
, Träger steht ca. 85 mm ab UK Rohdecke heraus. Bei der
 Preisbildung zu berücksichtigen sind 2 Stck. Anschlüss
e (winkelrecht) zu flankierenden Massivwänden.
Menge: 9,000 m

**02.0205 Stahlstützenbekleidung HEB 240**
Stahlstützen-Bekleidung
Einbauhöhe: ca. 3,05 m
Einbau im 1. Obergeschoss
Brandschutztechnische Anforderungen an die Bekleidung,
Feuerwiderstandsklasse 90 Minuten nach DIN EN 13381-4.
Verwendete Profilart nach DIN EN 10025-1: HEB 240, Prof
ilhöhe in 240 mm.
Ausführung ohne Unterkonstruktion, vierseitig mit nicht
 brennbaren, faserverstärkten Gipsplatten GM-F gem. DIN
 EN 15283-1 Brandverhalten A1 DIN EN 13501-1; Plattendi
cke 25 mm, Achsabstand max. 600 mm, einlagig, Plattenst
oß hinterlegen und stumpf stoßen. Fehlstellen mit syste
mzugehöriger Spachtel schließen. Befestigung aller Bepl
ankungslagen mit Stahlklammern nach DIN 18182-2 bzw. DI
N EN 14566 mit Stahldrahtdurchmesser ≥ 1,34 mm oder m
it bauaufsichtlich zugelassenen Befestigungsmitteln.

Angebotenes Fabrikat:_________________________________

Angebotenes Produkt:_________________________________
Menge: 6,250 m

*Hinweis*

**02.0206 Brandschutzkanal, 100x50 mm, 3-seitig**
Liefern und herstellen eines Brandschutzkanals für Elek
trokabel-verlegung, Anforderung E30/I90 nach DIN 4102,
Ausführung mit Brandschutzsilikatplatten, Rohdichte ca.
 750 kg/m3, nicht brennbar - A1. Dem Angebot ist der en
tsprechende Verwend-barkeitsnachweis beizulegen.

Montageebene: Untergeschoss - Treppe 1
Erdgeschoss - Treppe 1
1. Obergeschoss - Flur 1
Ausführung: dreiseitig an Wand
Kanalquerschnitt: ca. 100 x 50 mm im Lichten

Die Bekleidungsdicke richtet sich nach dem angebotenen
System. Bei der Preisbildung sind 6 Stck. stirnseitige
Wandanschlüsse, ferner der längsseitige Wandanschluss (
ca. 7,50 m).

Ausführung gemäß Vorgaben des Herstellers sowie nach de
m Allgemein Bauaufsichtlichen Prüfzeugnis, der Allgemei
n Bauaufsichtlichen Zulassung bzw. der DIN 4102 - Teil
4. Vom Auftragnehmer ist nach Abschluss der Arbeiten ei
ne Fachbauleitererklräung, eine Errichtererklärung sowi
e eine Übereinstimmungserklärung abzugeben.

Angebotenes Fabrikat:__________________________________

Angebotenes Produkt:__________________________________
Menge: 7,500 m

**02.0207 Brandschutzkanal, 400x100 mm, 4-seitig**
Leistung wie unter Vorposition 206 in vollem Umfang bes
chrieben, jedoch:

Montageebene: Untergeschoss - Flur 1
Erdgeschoss - Flur 1
1. Obergeschoss - Flur 2.1
Abmessungen: 400 x 100 mm im Lichten
Ausführung: 4 - seitig, abgehängt
mit abnehmbarem Deckel
stirnseitige
Anschlüsse: 6 Stck.

Angebotenes Fabrikat:__________________________________

Angebotenes Produkt:__________________________________
Menge: 7,500 m

**02.0208 Brandschutzkanal, 200x50 mm, 4-seitig**
Leistung wie unter Vorposition 206 in vollem Umfang bes
chrieben, jedoch:

Montageebene: Untergeschoss - Flur 1
Erdgeschoss - Flur 1
1. Obergeschoss - Flur 2.1
Abmessungen: 200 x 50 mm im Lichten
Ausführung: 4 - seitig, abgehängt
mit abnehmbarem Deckel
stirnseitige
Anschlüsse: 6 Stck.

Angebotenes Fabrikat:__________________________________

Angebotenes Produkt:__________________________________
Menge: 7,500 m

**02.0209 Zulage 90°-Ecke**
Zulage zur Pos. 207 für die Ausbildung einer 90°-Ecke.
Menge: 3,000 St.

**02.0210 Brandschutzkanal, 100x50 mm, 2-seitig**
Leistung wie unter Vorposition 206 in vollem Umfang bes
chrieben, jedoch:

Montageebene: Untergeschoss - Flur 1
Erdgeschoss - Flur 1
1. Obergeschoss - Flur 2.1
Abmessungen: 100 x 50 mm im Lichten
Ausführung: 2 - seitig, Montage an Wand und Decke
stirnseitige
Anschlüsse: 6 Stck.
längsseitige
Anschlüsse: 7,50 m

Angebotenes Fabrikat:__________________________________

Angebotenes Produkt:__________________________________
Menge: 7,500 m

### 03 TROCKENBAU WÄNDE TEEKÜCHEN/ PUTZRÄUME

**03.0301 Trenn- und Installationswand Putzraum, D = 250/100 mm**
Nichttragende innere Trennwand DIN 18183-1, DIN 4103-1,
 als Trenn- und Installationswand, L-förmig winkelrecht
, Abmes-sungen ca. 1,80 x 1,25 m, bestehend aus:

Profile Installationsbereich: Unterkonstruktion aus ver
zinkten Stahlblechprofilen DIN EN 14195 und DIN 18182-1
, als Doppel-ständerwerk, CW/UW 50, Ständerachsabstand
625 mm.

Profile Trennwand: Unterkonstruktion aus verzinkten Sta
hlblechprofilen DIN EN 14195 und DIN 18182-1, als Einfa
ch-ständerwerk, CW/UW 50, Ständerachsabstand 625 mm.

Beplankung: Beplankung beidseitig, aus Gipsplatten DIN
18180 und DIN EN 520, imprägnierte Bauplatten Typ H2, 2
-lagig,  Plattendicke 12,5 mm, befestigen mit Schnellba
u-schrauben DIN EN 14566 und DIN 18182-2.

Befestigungsuntergrund: Stahlbeton
Bauteilanschluss: starr, wird gesondert vergütet
Dämmung: Dämmschicht aus Mineralwolle MW DIN EN 13162
Dämmschichtdicke:
Installationsbereich 2x 40 mm,
Wandschenkel 1x 40 mm
Anwendungsgebiet DIN 4108-10 WTR einlagig
längenspezifischer
Strömungswiderstand: ≥ 5 kPa s/m2
Schmelzpunkt: größer 1000 Grad C, DIN 4102-17
Höhe: bis 3,10 m, Einbaubereich 1 DIN4103-1
(Bereiche mit geringer Menschenansammlung)
Wandstärke: 250 mm (Installationsbereich)
100 mm (Wandschenkel)
Spachtelung: Qualitätsstufe Q3
Baustoffklasse: DIN 4102-1 A2 (nichtbrennbar)
Schalldämmung: bewertetes Schalldämm-Maß
DIN4109 R'w ≥ 42 dB

Ausführungsort: Erdgeschoss, Raum 022.2 Inst./Putzraum

Angebotenes Fabrikat:_________________________________

Angebotenes Produkt:_________________________________
Menge: 7,000 m2

**03.0302 Zulage Bodenanschluss**
Zulage zu Position 301 für den fachgerechten unteren An
schluss der vorbeschriebenen Trenn- und Installationswa
nd auf eine Stahlbetonrohdecke. Die Ständerwandprofile
sind mit steifpastöser, dispersionsgebundener Masse ode
r einseitig selbstkleben-dem, dauerelastischem, geschlo
ssenzelligem Schaumstoffband auf dem Untergrund anzuset
zen und zu befestigen. Vor Montage der Platten ist ein
Spezialpapierstreifen aufzubringen, die Fugen sind zu v
erspachteln und der Trennstreifen nach dem Trocknen abz
uschneiden und zu entsorgen. Überstehende Spachtelmasse
 abstoßen. Eckbereich sauber verschleifen.
Menge: 5,000 m

**03.0303 Zulage Deckenanschluss, starr**
Leistung wie in vorheriger Position vollumfänglich besc
hrieben, nur oberer Anschluss an Stahlbetondecke, Ansch
luss starr
Menge: 5,000 m

**03.0304 Zulage Wandanschluss seitlich, Mauerwerk**
Zulage zu Position 301 für den fachgerechten, luft- und
 schall-dichten, senkrechten und 90 -° winkelrechten An
schluss der vorbeschriebenen Trenn- und Installationswa
nd an Mauer-werkswand. Die Ständerwandprofile sind mit
steifpastöser, dispersionsgebundener Masse oder einseit
ig selbstklebendem, dauerelastischem, geschlossenzellig
em Schaumstoffband auf dem Untergrund anzusetzen und zu
 befestigen. Vor Montage der Platten ist ein Spezialpap
ierstreifen aufzubringen, die Fugen sind zu verspachtel
n und der Trennstreifen nach dem Trocknen abzuschneiden
 und zu entsorgen. Überstehende Spachtelmasse abstoßen.
 Eckbereich sauber verschleifen.
Menge: 6,200 m

**03.0305 Zulage Eckausbildung**
Zulage zu Position 301, 90°- Außenecke, mit Kantenschu
tzprofil/ Eckschutzschiene, Untergrund rechtwinklig, Au
sführung an nichttragender innerer Trennwand, imprägnie
rte Bauplatten Typ H2, 2-lagig, Dicke 12,5 mm.
Menge: 3,100 m

**03.0306 Beplankung und Dämmung an bauseits hergestellter Trenn- und Installat**
Beplankung und Dämmung von bauseits hergestellter nicht
tragender innerer Trennwand DIN 18183-1, DIN 4103-1, al
s Installations- und Trennwand, L-Förmig winkelrecht, A
bmessungen ca. 1,80 x 1,20 m, bestehend aus:

Profile bauseits: Unterkonstruktion aus verzinkten Stah
lblechprofilen DIN EN 14195 und DIN 18182-1, als Doppel
ständerwerk bzw. Einfachständerwerk, CW/UW 50, Ständera
chsabstand 625 mm.

Beplankung bauseits: Beplankung, 2-lagig, büroseitig be
reits hergestellt.

Beplankung raumseitig aus Gipsplatten DIN 18180 und DIN
 EN 520, imprägnierte Bauplatten Typ H2, 2-lagig,  Plat
tendicke 12,5 mm, befestigen mit Schnellbauschrauben DI
N EN 14566 und DIN 18182-2.

Dämmung: Dämmschicht aus Mineralwolle MW DIN EN 13162
Dämmschichtdicke:
Installationsbereich 2x 40 mm,
Wandschenkel 1x 40 mm
Anwendungsgebiet DIN 4108-10 WTR einlagig
längenspezifischer
Strömungswiderstand: ≥ 5 kPa s/m2
Schmelzpunkt: größer 1000 Grad C, DIN 4102-17
Höhe: bis 3,10 m, Einbaubereich 1 DIN4103-1
(Bereiche mit geringer Menschenansammlung)
Wandstärke: 250 mm (Installationsbereich)
100 mm (Wandschenkel)
Spachtelung: Qualitätsstufe Q3
Baustoffklasse: DIN 4102-1 A2 (nichtbrennbar)
Schalldämmung: bewertetes Schalldämm-Maß
DIN4109 R'w ≥ 42 dB

Ausführungsort: 1. Obergeschoss, Raum 127.2 Inst./Putzr
aum

Angebotenes Fabrikat:_________________________________

Angebotenes Produkt:_________________________________
Menge: 7,000 m2

### 04 TROCKENBAU VORSATZSCHALEN BÜROS

**04.0401 Vorsatzschale Elektrosteigtrasse**
Vorsatzschale für Elektroleitungen, L-Förmig winkelrech
t, in unterschiedlichen Abmessungen von L = 0,30 bis 1,
20 m x T = 0,30 m, bestehend aus:

Profile: Unterkonstruktion aus verzinkten Stahlblechpro
filen DIN EN 14195 und DIN 18182-1, als Einfachständerw
erk, CW/UW 75.

Beplankung: Beplankung einseitig, aus Gipsplatten DIN 1
8180 und DIN EN 520, Bauplatten Typ A, Plattendicke 12,
5 mm, befestigen mit Schnellbauschrauben DIN EN 14566 u
nd DIN 18182.

Befestigungsuntergrund: Stahlbeton, Mauerwerk
Bauteilanschluss: starr, wird gesondert vergütet
Dämmung: ohne
Höhe: bis 3,10 m, Einbaubereich 1 DIN4103-1
(Bereiche mit geringer Menschenansammlung)
Dicke: 87,5 mm
Installationsraum: 20 cm lichter Installationsraum
Spachtelung: Qualitätsstufe Q3
Baustoffklasse: 4102-1 A2 (nichtbrennbar)
Ausführungsort: Erdgeschoss, Raum 012.1, 008
1. Obergeschoss, Raum 111, 115, 123

Angebotenes Fabrikat:_________________________________

Angebotenes Produkt:_________________________________
Menge: 21,000 m2

**04.0402 Zulage Bodenanschluss**
Zulage zu Position 401 für den fachgerechten unteren An
schluss der vorbeschriebenen Vorsatzschale auf eine Sta
hlbeton-rohdecke. Die Ständerwandprofile sind mit steif
pastöser, dispersionsgebundener Masse oder einseitig se
lbstklebendem, dauerelastischem, geschlossenzelligem Sc
haumstoffband auf dem Untergrund anzusetzen und zu befe
stigen. Vor Montage der Platten ist ein Spezialpapierst
reifen aufzubringen, die Fugen sind zu verspachteln und
 der Trennstreifen nach dem Trocknen abzuschneiden und
zu entsorgen. Überstehende Spachtelmasse abstoßen. Eckb
ereich sauber verschleifen.
Menge: 8,000 m

**04.0403 Zulage Deckenanschluss, starr**
Leistung wie in vorheriger Position vollumfänglich besc
hrieben, nur oberer Anschluss an Stahlbetondecke, Ansch
luss starr.
Menge: 8,000 m

**04.0404 Zulage Wandanschluss seitlich, Mauerwerk**
Zulage zu Position 401 für den fachgerechten, luft- und
 schalldichten, senkrechten und 90 -° winkelrechten Ans
chluss der vorbeschriebenen Vorsatzschale an Mauerwerks
wand. Die Ständerwandprofile sind mit steifpastöser, di
spersions-gebundener Masse oder einseitig selbstklebend
em, dauer-elastischem, geschlossenzelligem Schaumstoffb
and auf dem Untergrund anzusetzen und zu befestigen. Vo
r Montage der Platten ist ein Spezialpapierstreifen auf
zubringen, die Fugen sind zu verspachteln und der Trenn
streifen nach dem Trocknen abzuschneiden und zu entsorg
en. Überstehende Spachtel-masse abstoßen. Eckbereich sa
uber verschleifen.
Menge: 38,000 m

**04.0405 Zulage Eckausbildung**
Zulage zu Position 401, 90°- Außenecke, mit Kantenschu
tz-profil/ Eckschutzschiene, Untergrund rechtwinklig, A
usführung an freistehender Vorsatzschale, Bekleidung au
s Gipsplatten, Bauplatten Typ A, 1-lagig, Dicke 12,5 mm
.
Menge: 16,000 m

**04.0406 Revisionsklappe 500 x 500 mm**
Revisionsklappen in vorbeschriebene Vorsatzschale für E
lektrosteigtrasse, Rahmen aus Aluminium, mit Füllung au
s Gipsplatten, mit Schnappverschluss, zwei Öffnungen je
 Schachtverkleidung oben und unten, Arbeitshöhe des Mon
tageortes bis 3,10 m, Lage der Revisionsöffnungen nach
Angabe der Bauleitung.

Abmessungen:
Dicke: 12,5 mm
Höhe: 500 mm
Breite: 500 mm
Menge: 6,000 St

**04.0407 Revisionsklappe 400 x 400 mm**
Revisionsklappen in vorbeschriebene Vorsatzschale für E
lektrosteigtrasse, Rahmen aus Aluminium, mit Füllung au
s Gipsplatten, mit Schnappverschluss, zwei Öffnungen je
 Schachtverkleidung oben und unten, Arbeitshöhe des Mon
tageortes bis 3,10 m, Lage der Revisionsöffnungen nach
Angabe der Bauleitung.

Abmessungen:
Dicke: 12,5 mm
Höhe: 400 mm
Breite: 400 mm
Menge: 4,000 St

**04.0408 Vorsatzschale an Außenwandpfeiler**
Vorsatzschale an Außenwandpfeiler innerhalb der Büros,
die Vorsatzschale verdeckt Elektroleitungen, die von de
r Decke zum Bodenbereich geführt werden, bestehend aus:

Profile: Unterkonstruktion aus verzinkten Stahlblechpro
filen DIN EN 14195 und DIN 18182-1, CW 100 als Tragprof
il, Unterkonstruktion verdeckt, direkt befestigt.

Beplankung: Bekleidung aus Gipsplatten DIN 18180 und DI
N EN 520, Bauplatten Typ A, einlagig, Plattendicke 12,5
 mm, befestigen mit Schnellbauschrauben.

Befestigungsuntergrund: Gipskarton, Stahlbeton, Mauerwe
rk
Anschluss: starr, wird gesondert vergütet
Dämmung: ohne
Abmessungen: rechteckig, dreiseitig
Breite = bis ca. 75 cm
Höhe = bis 3,10 m
Tiefe = ca. 11,50 cm
Leitungsverlauf: senkrecht
Spachtelung: Qualitätsstufe Q3
Baustoffklasse: 4102-1 A2 (nichtbrennbar)
Ausführungsort: Büroräume EG + 1. Obergeschoss
Ausführungsunterlagen: siehe Schnitt + Grundriss Büro

Die Vorsatzschale ist auf beiden Seiten bei den Fenster
brettern anzuarbeiten (ca. 10 cm x 2 cm).
Menge: 140,000 m2

**04.0409 Zulage Bodenanschluss**
Zulage zu Position 408 für den fachgerechten unteren An
schluss der vorbeschriebenen Vorsatzschale auf Estrichb
oden mit textilem Belag. Der vorhandene Bodenbelag ist
im Bereich der Vorsatzschale zu entfernen und zu entsor
gen. Die Ständerwandprofile sind mit Trennwandkitt/ Dic
htungsband auf dem Untergrund anzusetzen und zu befesti
gen. Vor Montage der Platten ist ein Trennstreifen aufz
ubringen, die Fugen sind zu verspachteln und der Trenns
treifen nach dem Trocknen abzuschneiden und zu entsorge
n. Überstehende Spachtelmasse abstoßen. Eckbereich saub
er verschleifen
Menge: 46,000 m

**04.0410 Zulage Deckenanschluss, starr**
Leistung wie in vorheriger Position vollumfänglich besc
hrieben, nur oberer Anschluss an Stahlbetondecke, Ansch
luss starr.
Menge: 46,000 m

**04.0411 Zulage Wandanschluss seitlich, Mauerwerk**
Zulage zu Position 408 für den fachgerechten, luft- und
 schalldichten, senkrechten und 90 -° winkelrechten Ans
chluss der vorbeschriebenen Trenn- und Installationswan
d an Mauerwerkswand. Die Ständerwandprofile sind mit st
eifpastöser, dispersionsgebundener Masse oder einseitig
 selbstklebendem, dauerelastischem, geschlossenzelligem
 Schaumstoffband auf dem Untergrund anzusetzen und zu b
efestigen. Vor Montage der Platten ist ein Spezialpapie
rstreifen aufzubringen, die Fugen sind zu verspachteln
und der Trennstreifen nach dem Trocknen abzuschneiden u
nd zu entsorgen. Überstehende Spachtelmasse abstoßen. E
ckbereich sauber verschleifen.
Menge: 286,000 m

**04.0412 Zulage Eckausbildung**
Zulage zu Position 408, 90°- Außenecke, zweiseitig, mit
 Kantenschutzprofil/ Eckschutzschiene, Untergrund recht
-winklig, Ausführung an GK-Leitungsbekleidung, Bekleidu
ng aus Gipsplatten, Bauplatten Typ A, 1-lagig, Dicke 12
,5 mm.
Menge: 145,000 m

**04.0413 Zulage Spachtelung Q3 Übergang Vorsatzschale - Laibung**
Zulage zu Position 408 für das flächige Abspachteln am
Übergang von Vorsatzschale zu bauseits bestehender GK-F
ensterlaibung für eine ebene und malerfertige Oberfläch
e in Spachtelqualität Q3, Tiefe der Leibung ca. 0, 58 m
, Höhe 2,05 m, Arbeitshöhe bis 3,10 m.
Menge: 110,000 m2

### 05 TROCKENBAU SONSTIGES

**05.0501 Rundlochbohrung Steckdosen**
Rundloch in Gipskarton- bzw. Gipsfaserplatten für Elekt
ro-steckdosen o. ä. bohren. Durchmesser: ca. 80 mm.
Menge: 10,000 St

**05.0502 Verfugung, elasto-plastisch, Trockenbau**
Elastoplastische einseitige Verfugung der Anschlüsse de
r mit Plattenmaterial bekleideten Flächen gegen massive
 Bauteile, mit Ein-Komponenten-Dichtstoff auf Acryldisp
ersionsbasis.
Menge: 50,000 m

### 06 REGIEARBEITEN

*Hinweis*
Stundenlohnarbeiten für unvorhergesehene Arbeiten dürfe
n nur auf Anordnung der Bauleitung ausgeführt werden un
d sind täglich schriftlich in 2-facher Ausfertigung ane
rkennen zu lassen.

Auf den Stundenlohnzetteln sind einzutragen:

â_¢Name des Arbeiters
â_¢Berufsbezeichnung
â_¢Anzahl der geleisteten Stunden mit Raumangabe
â_¢verarbeitetes Material
â_¢Unterschrift
â_¢Ort
â_¢Datum

Stundenzettel, die keine Unterschrift des Auftraggebers
 oder Bauleitung tragen, werden nicht vergütet.

Aufsichtsstunden für Poliere, Hilfspoliere und Vorarbei
ter dürfen nur entsprechend dem § 15 Abs. 2 VOB/B oder
auf besondere Weisung des Bauleiters verrechnet werden.

Sie gelten unabhängig von der Anzahl der abgerechneten
Stunden. Sie enthalten den tatsächlichen Lohn mit den Z
u-schlägen für Gemeinkosten, Sozialkassenbeiträge, Fahr
tkos-ten, vermögenswirksame Leistungen und dgl. sowie L
ohn und Gehaltsnebenkosten. Evtl. erforderliche Zuschlä
ge für Nacht-, Sonntags- und Feiertagsarbeit sind getre
nnt in Rechnung zu stellen. Die anrechenbare Zeit für S
tundenlohnarbeiten beginnt und endet auf der Baustelle
!

Beschäftigt der Bieter bei einer der nachstehenden Lohn
-/ Be-rufsgruppen keine Arbeitskräfte, hat er dies anzu
geben und stattdessen den Einsatz möglichst gleichwerti
ger Arbeitskräfte anzubieten.

**06.0601 Facharbeiter**
Stundenlohnarbeiten durch Facharbeiter/in auf Anordnung
 des Auftraggebers ausführen.
Menge: 5,000 h
